# Hattersheim HBS Erweitg
Angebotsaufforderung (GAEB 90, DA83)
Währung: EUR

## Hattersheim HBS Erweitg

### 10 Garten- und Landschaftsbauarbeiten

*Hinweis*
Technische Vorbemerkungen:

Baustelle: Erweiterung der Heinrich Böll Schule in
Hattersheim Schulstraße 100, 65795 Hattersheim am Main

Auftraggeber:
Main Taunus Kreis, Hochbau - und Liegenschaftsamt, Frau
Tschesch, Postfach 1480,
65704 Hofheim Tel. 06192-201-0

Bauüberwachung:
Büro für Freiraumplanung Dipl. Ing. M. Jansen, Bad
Sulza Ring 20, 65520 Bad Camberg
Tel. 0179-734 86 13. info@freiraumplanung-jansen.de

Leistungsumfang:
ca. 85 Stk Bauzaunmatten
ca. 410t Erdaushub-Entsorgung
ca. 1.500 qm Pflasterarbeiten mit ca. 1.000t
Tragschicht
ca. 140m Elektrograben für Pausenhofbeleuchtung mit
Hülsen für 4-6 Stk. Mastleuchten
ca. 27m Entwässerungsleitungen
ca. 15m Fassadenrinnen
2 Stück große Abtritt-Sauberlaufroste mit insgesamt ca.
9*4m Auftrittsfläche
ca. 39m überfahrbahre Polymerbetonrinnen
ca. 12 Stück Schachtanpassungen ca. 210 qm
Holzhäckselflächen
ca. 250 qm Pflanzflächen
ca. 9 Stk Corten Stahl Pflanzbeeteinfassungen
ca. 10 Stk Baumpflanzungen
ca. 20m Robinienstämme zur Einfassung der
Holzhäckselbeet
ca. 15 Stk runde Felsfindlinge
2 Stk Sitzpodeste 1*1m  Robinie
2 Stk Sitzpodeste mit Rückenlehne ca. 11*2m Robinie
3 Stk Buchstaben-Holzpodeste Robinie, H+B+S
3 Stk Sonnensegel
12m Sitzmauer mit Muschelkalkstein-Quader
3 Stk Fahnenmaste
8 Stk Tür-Anschlagbügel
3 Stk Abfalleimer
Fertigstellungs- und Entwicklungspflege einschl.
Bewässerungen

Kalkulationshinweise:
Bei der Aufstellung des Leistungsverzeichnisses wurde
der derzeitige Planungs- und Projektstand des
Bauvorhabens berücksichtigt. Der Bieter hat sich vor
Abgabe des Angebotes von den örtlichen Begebenheiten zu
informieren. Wenn Sie das Grundstück betreten, melden
Sie sich bitte beim Schulsekretariat an: Tel.
06190-892160.

Während der Bauausführung der GaLaBauArbeiten finden im
Gebäude weitere Ausbauarbeiten statt. Den anderen
Ausbaugewerken ist jeweils ein Gebäudezugang zu
ermöglichen. Diesbezüglich ggfs. entstehende
Mehraufwendungen sind in die Preise einzukalkulieren.

Führung von Baustellen-Tagesberichten: Der
Auftragnehmer ist verpflichtet tägliche
Baustellen-Tagesberichte zu führen. Die Aufwendungen
sind in die Einheitspreise einzukalkulieren. In den
Tagesberichten sind folgende Mindestinhalte
aufzuführen:
- Eintragungen über die Witterung, die Temperatur,
- Beginn und Ende der Arbeitszeit,
- die Zahl der beschäftigten Arbeitskräfte des AN und
ggfs. Nachunternehmer nach ihrer Qualifikation,
- Einsatz und etwaiger Ausfall von Gerät,
- Lieferung von Stoffen oder Bauteilen nach Zeit, Menge
und Lieferanten,
- Angaben über die Beschaffenheit der Baustelle (u. U.
des Baugrundes),
- Fortschritt der Leistungen,
- Behinderungen oder Unterbrechungen,
- Unfälle und sonstige ungewöhnliche Ereignisse,
- Gründe von Abweichungen oder für die Änderung von
bisher vorgesehenen Leistungen oder Zusätze
- etwaige Aufmaßvorgänge,
- Anwesenheiten oder Abwesenheiten von
Aufsichtspersonal (einschließlich Architekten und
Ingenieure) sowie deren Weisungen
Die Bautagesberichte sind regelmäßig spätestens
wöchentlich dem AG bzw. der Bauüberwachung zu
übergeben.

Ein Wasser- und Stromanschluss wird gestellt. Die
Verlängerungsleitungen (ca. 200m) sind vom Unternehmer
zu stellen und in die EP einzurechnen.

Die Baustellenzufahrt erfolgt über eine
Feuerwehrzufahrt von der Schulstraße aus. Die
FFW-Zufahrt muss ganztätig freigehalten werden. Nur für
den Zeitraum, in dem die FFW-Zufahrt eine neue
Pflasterdecke erhält, wird eine Alternativ-FFW-Zufahrt
angemeldet.

Nach Rücksprache mit dem Auftraggeber können
Bauarbeiten auch samstags ausgeführt werden.

Es liegt ein Bodengutachten vom Febr. 2022 und Nov.
2024 vor. Es wurden in den GaLaBau betroffenen Flächen
BM0 bzw. LAGA Z 0 Und Z0* ermittelt. Bei Bedarf erfolgt
eine aktuelle Nachermittlung der Entsorgungsklasse.

Die Entsorgung anfallender Baustellenabfälle wie
Folien, Steinreste, Verpackungen etc. im Rahmen der
hier ausgeschriebenen Leistungen sind in die
Einheitspreise einzurechnen. Die Entsorgung von
Baustellenmüll anderer Unternehmer wird vergütet.

Die einzusetzenden Baumaterialien müssen vorab durch
die Bauüberwachung oder den Auftraggeber freigegeben
werden. Als Anlage zur Schlussrechnung sind die
Lieferscheine der eingesetzten Baustoffe einzureichen.

Lieferung von Bauteilen und Stoffen:  Alle Leistungen
umfassen auch die Lieferung der dazugehörenden Stoffe
und Bauteile einschl. Abladen und Lagern auf der
Baustelle, sofern in den Leistungsbeschreibungen nichts
anderes beschrieben ist.

Mit den im Leistungsverzeichnis enthaltenen Angaben
über Bauart, Bauteil, Baustoff und Abmessungen gelten
auch der Herstellungsvorgang und -ablauf bis zur
fertigen Leistung unter Zugrundelegen der anerkannten
Regeln der Technik und der gesetzlichen und
behördlichen Vorschriften als beschrieben. Hierbei
bedeutet "Bauart" das Herstellen durch Zusammenfügen
der Stoffe und Bauteile bis zur fertigen Leistung.

Bitte achten Sie darauf, die geforderten individuellen
Angaben in den Leistungspositionstexten auszufüllen.

Lagerflächen: Die Lagerung der Baumaterialien kann im
unmittelbaren Umfeld der Baumaßnahme erfolgen. Die
Wiederherstellen der Lagerfläche ist Bestandteil der
Position Baustelleneinrichtung. Eine Ortsbesichtigung
wird empfohlen.

Rapportleistungen: Nicht im LV beschriebene Leistungen
einschl. Vorbereitungsarbeiten dürfen nur nach
vorlaufender Absprache und Freigabe durch die
Bauüberwachung bzw. den Auftraggeber ausgeführt
werden.

Die einschlägigen DIN, Vorschriften der
Berufsgenossenschaften, sowie die
Verarbeitungsvorschriften der Hersteller sind zu
beachten.

Der Schutz des Bauwerks bis zur erfolgreichen Abnahme
obliegt in vollem Umfang dem Auftragnehmer.

Entsorgungskosten sind in den Demontage-Positionen im
EP einzukalkulieren, sofern nicht anderes in der
Leistungsbeschreibung vermerkt ist.

Die Entsorgungsstellen sind im Rahmen der
Schlussrechnung nachzuweisen.

Hinweise zur Abrechnung: Es sind gemeinsame Aufmaße mit
der Bauleitung anzufertigen. Siehe hierzu auch Hinweise
in den Leistungspositionen.

Abkürzungen:
AN = Auftragenehmer; AG = Auftraggeber (Main Taunus
Kreis, Der Kreisausschuss);
EP = Einheitspreis

Anlagen: Ausführungsplan, Bestandsfotos

#### 10.010 Baustelleneinrichtung

**10.010.010 Einrichten der Baustelle mit Baustellentoilette**
Einrichten der Baustelle und Vorhalten von Maschinen,
Geräten, Werkzeugen, Baustellentoilette und sonstigen
Betriebsmitteln, die zur vertragsgemäßen Durchführung
der beschriebenen Bauleistungen während der Bauzeit
erforderlich sind.
Baustellentoilette mit Handwaschbecken, Handtuchpapier,
Seifenspender und interner Wasserversorgung, ohne
Anschluss an Abwasserleitung.
Einschl. der ggfs. notwendigen Reinigung der
Verkehrsflächen, sofern durch den AN verursachte
Verschmutzungen entstehen.
Einschl. Reinigung und ggfs. Reparatur von
Pflasterflächenschäden, sofern diese durch den
Lagerbetrieb des AN erfolgt sind.

Einschl. einer zeitversetzten zweiten reduzierten
Baustelleneinrichtung zur Ausführung der
vegetationstechnischen Arbeiten.
Menge: 1,000 St

**10.010.020 zusätzliche Baustellentoilette liefern für 3 Monate**
Zwei zusätzliche Baustellentoilette für andere vor Ort
tätige Handwerker mit Handwaschbecken, Handtuchpapier
und Seifenspender liefern und für ca. 15 Wochen
vorhalten. Es ist ein System zu wählen, dass keine
separate Wasserentsorgung benötigt und über einen
internen Frischwassertank verfügt.
Die Vergütung erfolgt wochenweise.
EP = 2 Stück Baustellentoilette je Woche.
Menge: 15,000 StWo

**10.010.030 Bauzaunelemente 3,5*2,0m MW 100x200-300mm liefern u. setzen bis Ende Haupt GaLaBau**
Bauzaunelemente Höhe ca. 2,0m, Feldlänge ca. 3,5m,
Maschenweite 100 x 200-300mm mit Schwergewichtsfüßen
und Verschraubungen liefern, aufstellen und vorhalten
bis zum Ende der GaLaBauarbeiten im Sommer 2027. Der
Bauzaun ist jeweils lückenlos aufzustellen und
miteinander zu verschrauben. Der Rückbau des Bauzaunes
und das ggfs. notwendige Versetzen nach Baufortschritt
ist im EP einzukalkulieren.

Beschädigte Bauzaunfelder mit gebrochenem Rahmen oder
lockeren Drähten dürfen nicht aufgestellt werden.
Es sind dauerhaft 5 Stück Ersatzzaunfelder, sowie 10
Stück Ersatzschellen vor Ort vorzuhalten, um ggfs.
beschädigte Bauzaunelemente direkt reparieren zu
können.

Vorhaltezeit: bis 4 Wochen nach Beendigung der
GaLaBau-Arbeiten im Sommer 2027.
Menge: 85,000 St

**10.010.040 Verlängerung der Vorhaltezeit für Bauzaunelemente bis Ende Nov. 2027**
Verlängerung der Vorhaltezeit für Bauzaunelemente bis
Ende Nov. 2027 für den Bereich der Pflanzflächen.
Im EP ist das Umstellen der Bauzaunmatten enthalten.
Der Bauzaun dient dazu, das Überlaufen der
Pflanzflächen zu verhindern bis zum Zeitpunkt der
Anpflanzung.
Menge: 50,000 St

**10.010.050 Baumüll der Vorgewerke aufnehmen, entsorgen**
Baumüll der Vorgewerke aufnehmen, laden und entsorgen.
Es ist Baustellen-Mischmüll zu kalkulieren.
Menge: 1,000 t

**10.010.060 zu erhaltende Pflasterflächen reinigen**
vorhandene Pflasterflächen innerhalb der Bauzaunfläche
vor dem Abbau der Bauzaunmatten reinigen, Kehrgut laden
und AN-seits entsorgen.
Menge: 500,000 m2

**10.010.070 Baustelle räumen**
Baustelle von allen Geräten, Anlagen und Einrichtungen
räumen. Lagerfläche wieder in den Urzustand versetzen.
Die Leistung enthält sowohl die Räumung der Baustelle
nach der Ausführung der GaLaBau-Hauptarbeiten im Sommer
2027, als auch die Räumen nach Ausführung der
vegetationstechnischen Arbeiten im Herbst 2027.
Menge: 1,000 St

**10.010.080 Ausgleichsbetrag für beschädigte Zaunmatten**
Ausgleichsbetrag für beschädigte Zaunmatten: Defekte
vormals vollkommen unbeschädigte Zaunmatten werden bei
Beschädigungen in der Bauzeit, die nicht durch den AN
zu verantworten sind ersetzt. Hier ist der EP für
Ersatzzaunfeldder anzugeben.
Menge: 10,000 St

#### 10.020 Vorarbeiten

**10.020.010 Mäharbeiten ebene Flächen**
Ebene Bearbeitungsfläche sowie angrenzende
Böschungsneigungen bodentief mähen, Mahdgut laden und
AN-seits entsorgen. Der Vegetationsbestand ist ca. 50cm
hoch, bestehend aus Arten der krautigen Ruderalfluren.
Menge: 330,000 m2

**10.020.020 Entwässerungsrinne bis NW 150 ausbauen und entsorgen**
Entwässerungsrinne bis NW 150mm, Bauhöhe ca. 20cm
einschl. Betonfundamente aufnehmen und AN-seits
entsorgen.
Menge: 3,000 m

**10.020.030 Passschnittt der Bestandsrinne**
Pass-Schnitt der Bestandsrinne durchführen, damit diese
am neu gesetzten Tiefbordstein endet und der
Tiefbordstein als Rinnenende fungiert. Ggfs.
entstehende schmale Lücke zwischen Rinne und
Tiefbordstein mit Ortbeton verschließen, Außen und
Innen mit Glattstrich versehen.
Menge: 1,000 St

**10.020.040 aufliegende Betonblockstufen entsorgen**
locker aufliegende Betonblockstufen, Originalmaß
1,0*0,15*0,3m, teils gebrochen, einschl. Betonfundament
0,15*0,4m abbrechen, aufnehmen, laden und AN-seits
entsorgen.
Menge: 8,000 m

**10.020.050 Tiefbordsteine abbrechen u. entsorgen**
Tiefbordsteine 8cm breit, bis 30cm hoch einschl.
Betonfundament und bis zu 15cm breiter, beidseitiger
Rückenstütze lösen, laden und AN-seits entsorgen.
Mehrere Einzellängen.
Menge: 36,000 m

**10.020.060 Läuferstein in Beton aufnehmen und entsorgen**
Läuferstein  einschließlich Betonbett und Beton -
Rückenstütze aufnehmen, laden und AN-seits entsorgen.
Läuferstein: 10*20*8cm, Baubreite 20cm.
Fundamentstärke ca. 10cm, seitlich Rückenstützenbreite
ca. 10cm
mehrere Teillängen
Ausbauort: Schulstraße Bereich Bushaltestelle alte
Pflasterwege
Menge: 22,000 m

**10.020.070 Betonsteinpflasterflächen 8cm Steinstärke aufnehmen u. entsorgen**
Betonsteinpflaster auf ungebundenem Sand - oder
Splittbett versetzt, aus Pflasterverbund in
zusammenhängenden Flächen, jeweils > 5qm aufnehmen,
laden und AN-seits entsorgen.
Pflasterart: Doppel-T-Steinpflaster, Rechteckpflaster
10*20 cm, Stein-Stärke 8cm.
ungebundenes Sand- oder Splittbett bis 8cm Stärke.
Mehrere Einzelflächen.
Das Bettungsmaterial aufnehmen und seitlich in
Verfüllbereichen verwenden.
Menge: 135,000 m2

**10.020.080 Betonsteinpflaster wie vor aber 6cm Steinstärke**
Betonsteinpflaster und Verlegebett wie vor beschrieben
aufnehmen und bearbeiten, hier jedoch Steinstärke 6cm.
Menge: 310,000 m2

**10.020.090 Betonsteinpflaster aufnehmen, reinigen u. lagern**
Betonsteinpflaster bis 8cm Stärke auf ungebundenem Sand
- oder Splittbett versetzt, aufnehmen, reinigen und
seitlich zur Wiederverwendung auf zu liefernden
Paletten lagern, gegebenenfalls umsetzen.
Pflasterart: Doppel-6-Eck, Rechteck und
Doppel-T-Steinpflaster
Aufnahmebreite 0,4 bis ca. 3,0m.
Transportentfernung bis 30m.
mehrere Einzelflächen entlang der Anpassflächen zu
Bestands-Pflasterflächen auf dem Pausenhof siehe
Ausschreibungsplan, sowie im Bereich Gehweg Schulstraße
und für den Kabelgraben der Mastleuchten.

Sand- bzw. Splittbett aufnehmen, zwischentransportieren
und in Verfüllbereichen innerhalb des Baufeldes
einbauen.
Menge: 220,000 m2

**10.020.100 alte Pollerhülsen in Feuerwehrzufahrt ausbauen**
unbrauchbare Pollerhülsen ehemaliger
Absperrpollleranlage mit Betonfundament im
Entsiegelungsbereich der Feuerwehrzufahrt aufnehmen,
laden und AN-seits entsorgen.
Menge: 6,000 St

**10.020.110 Mastleuchten aufnehmen und entsorgen**
Mastleuchten (Länge über OK Gelände bis 3,5m) mit
Betonfundament aufnehmen, laden und AN-seits entsorgen.
Standort der Leuchten teilweise in Gehölzbestand siehe
Bestands-Fotos.
Die Leuchten werden vorlaufend vom Elektriker vom
Stromnetz getrennt.
Menge: 11,000 St

**10.020.120 Schul-Infotafel aufnehmen und versetzt neu montieren**
Schulinfo-Tafel mit 2 Stück Standpfosten mit
Betonfundament aufnehmen, laden und AN-seits entsorgen.
Höhe ca. 1,20m, Breite ca. 1,2m.
Menge: 1,000 St

**10.020.130 Schilderpfosten aufnehmen, seitl. lagern, iwieder einsetzen**
Schilderpfosten Ø 60mm, Länge bis 3m aufnehmen,
Betonfundament abstemmen und entsorgen, Schilderpfosten
seitlich lagern und zeitversetzt am neuen Standort
wieder montieren.
Menge: 1,000 St

#### 10.030 Erdarbeiten

**10.030.010 Suchgraben zur Leitungsfindung**
Suchgraben zur Leitungsfindung zur Bestimmung der Höhe
und Lage von Leitungen in Handarbeit herstellen. Der
Suchgraben ist in Abstimmung mit der Bauleitung zu
erstellen. Einschließlich lagenweise Wiederverfüllung
und standfester Verdichtung des Aushubmaterials. Aushub
in Handarbeit.
Abrechnung nach örtlichem Aufmaß.
Menge: 2,000 m3

**10.030.020 Rasensoden lösen u entsorgen**
Rasensoden im Bereich von Abtragsflächen 5- 10cm tief
lösen, laden und AN-seits entsorgen. Der Abtrag an
Belagsflächen ist im Preis einzukalkulieren.
Menge: 330,000 m2

**10.030.030 ungebundes Tragschichtmaterial aufnehmen, seitl. lagern, einbauen**
Ungebundenes Tragschichtmaterial bis 40cm stark
aufnehmen, seitlich zwischenlagern, transportieren und
in Auffüllbereichen als Sauberkeitslage 10 bis 20cm
stark einbauen.
Transportentfernung bis 50m.
mehrere Teilflächen z.B. ehemaliger Baukranbereich,
alte Pflasterflächen.
Menge: 40,000 m3

**10.030.040 durchwurzelten Oberboden auskoffern u entsorgen**
durchwurzelten Oberboden bis zu 15cm tief auskoffern,
laden und AN-seits entsorgen. Mengenermittlung nach
Aufmaß mit der Bauleitung an Abtragprofilen, Arbeiten
mit Gerät.
Menge: 20,000 t

**10.030.050 Oberboden auskoffern, lagern u einbauen**
Oberboden bis zu 15cm tief auskoffern, auf
Zwischenlager innerhalb des Baufeldes transportieren,
aufnehmen und wieder einbauen. Transportentfernung bis
100m.
Mengenermittlung nach Aufmaß mit der Bauleitung an
Abtragprofilen, Arbeiten mit Gerät.
Menge: 10,000 m3

**10.030.060 Boden lösen, laden und einbauen**
Boden, Bodenklassen 3 und 4 DIN 18300, profilgerecht
lösen, fördern, zwischenlagern und profilgerecht in
Auffüll- und Verfüllbereichen (z.B. Auffüllbereich
entlang Schulstraßenseite) einbauen, Abtragtiefe bis
0,5m, Förderweg bis 100 m, Einbauhöhe bis 0,7m,
verdichten.
Mengenermittlung nach Aufmaß mit der Bauleitung an
Abtragprofilen.
Arbeiten mit Gerät.
Menge: 45,000 m3

**10.030.070 Bodenaushub BM-0, EBV Bzw. LAGA Z 0 lösen, laden u entsorgen**
Boden, Bodenklassen 3 und 4 DIN 18300, BM 0 nach EBV
bzw. LAGA Z0 lösen wie vor beschrieben, hier aber laden
und  AN-seits entsorgen. Lieferscheine sind
einzureichen. Mengenermittlung nach Aufmaß im
Soll-Ist-Vergleich mit LS.
Je nach Baustellenorganisation ist eine
Bodenzwischenlagerung in den EP einzukalkulieren.

Die Bodenzwischenlagerungen zur Feststellung der
Bodenentsorgungsklasse wird gesondert vergütet.
Menge: 410,000 t

**10.030.080 Zulage für Bodenzwischenlagerung**
Zulage für Bodenzwischenlagerung bei notwendiger
Bodenbeprobung nach LAGA und / oder Deponieklasse.
Menge: 205,000 m3

**10.030.090 Zulage für Bodenaushub BM-0*, EBV entsorgen**
Zulageposition für Mehraufwendungen bei der Entsorgung
nach Bodenklassifizierung BM-0* EBV
Menge: 165,000 t

**10.030.100 Zulage für Bodenaushub BM-F0*, EBV entsorgen**
Zulageposition für Mehraufwendungen bei der Entsorgung
nach Bodenklassifizierung BM-F0* EBV
Menge: 165,000 t

**10.030.110 Zulage für Bodenaushub LAGA Z 1.1 entsorgen**
Zulageposition für Mehraufwendungen bei der Entsorgung
bei Bodenklassifizierung LAGA Z1.1
Menge: 20,000 t

**10.030.120 Zulage für Bodenaushub LAGA Z 1.2 entsorgen**
Zulageposition für Mehraufwendungen bei der Entsorgung
nach Bodenklassifizierung LAGA Z 1.2
Menge: 20,000 t

**10.030.130 Rohbodenplanum herstellen**
Rohbodenplanum herstellen für neu herzustellende
Pflasterflächen, Holzhäckselfläche, Einfassungen.
Das Rohplanum ist mit einer Ebenheit von < 5cm auf
einer vier Meter langen Messstrecke herzustellen.
Die Neigung des Rohbodenplanums entspricht der Neigung
des anschließenden Belags.
Gefordertes Verformungsmodul Ev2 auf der Oberfläche für
Pflasterflächen: 45 MN/m².
Menge: 1645,000 m2

#### 10.040 Elektro Versorgungsleitung

**10.040.010 Leitungsgraben für Elektroleitungen anlegen**
Graben für Elektroleitung ausheben, Aushub seitl.
lagern zur Rückverfüllung.
Das Einlegen der Kabel oder der Leerrohre, die
Sandbettung, das Trassenwarnband und die
Grabenverfüllung wird gesondert abgerechnet.

Aushub Tiefe: bis 70 cm unter OK Planhöhe (teilweise
deutlich weniger Aushub, da bereits teilweise
vorliegender Aushub von -60cm.
Aushub Breite: max. 30 cm (ein breiterer Grabenaushub
wegen breiterem Baggerlöffel wird nicht vergütet).

Bodenklasse 3 - 5 DIN 18300.
Menge: 140,000 m

**10.040.020 Sandbett für Leitungen liefern und herstellen**
Sand 0-2mm als Leitungsbett und Leitungsabdeckung
liefern und einbauen.
Bettstärke 10cm, Leitungsummantelung ca. 10cm.
Es sind zwei Arbeitsschritte zu kalkulieren: Sandbett
vor der Leitungsverlegung und Sandummantelung nach der
Leitungsverlegung.
Menge: 21,000 t

**10.040.030 Leerohr DN 75 mit Zugdraht liefern und verlegen**
Leerrohr, biegsam, aus PE-HD schwarz, halogenfrei, in
Verbundbauweise mit optimierter Innenhaut für sicheren
Kabeleinzug, DN 75 mit Zugdraht liefern und in den
Gräben der Vorposition verlegen.
Druckfestigkeit mind. 450n.
Einzurechnen ist das ggfs. notwendige Zwischenfixieren
der Leerrohre und Herstellen von Teilrohrlängen.
Menge: 165,000 m

**10.040.040 Köcherfundament für Mastleuchten System SYNA**
Köcherfundament für Mastleuchten "System Syna" liefern
und herstellen gemäß beiliegender Anlage zur  "Gründung
für Lichtmasten" aus Kunststoff- oder Beton-Rohr DN
300mm, Baulänge 80cm, Rohr mit Öffnungen zum
Durchführen der Leitungen bei -0,6m unter OK
Fertig-Gelände,
OK Hülsenrohr 12cm unter OK angrenzender
Pflasterfläche,
Hülsenrohr mit umlaufendem 15-20cm breitem
Betonfundament C12/15 X0 oder verdichtetem Baugrund
gem. Einbauskizze,
Rohrsohle mit ca. 15cm Frostschutzschicht herstellen.
Menge: 4,000 St

**10.040.050 Zulage für das Liefern und Verlegen des Trassenwarnband im Zuge der Verfüllarbeiten.**
Zulage für das Liefern und Verlegen des Trassenwarnband
im Zuge der Verfüllarbeiten.

Trassewarnband-Breite: mind. 40mm
Farbe: rot oder gelb
Dehnung: bis zu 300%
Verlegtiefe: Das Band wird in einer Tiefe von 30 bis
max. 40cm unter der späteren Geländeoberkante im Zuge
der Verfüllarbeiten über der verlegten Stromleitung
bzw. des Leerrohres verlegt.
Das verlegte Trassenwarnband ist fotographisch zu
dokumentieren.
Menge: 165,000 m

**10.040.060 Leitungsgraben verfüllen**
Leitungsgraben der Vorposition nach Leitungsverlegung
standfest verfüllen. Verdichtungsfähiges, seitl.
gelagertes Erdmaterial laden, bis 80m
zwischentransportieren und lageweise standfest
einbringen.
Mengenermittlung nach Aufmaß mit der Bauleitung an
Abtragprofilen abzüglich Rohr und Sandbett., Arbeiten
mit Gerät.
Menge: 17,000 m3

#### 10.050 Entwässerungsarbeiten

**10.050.010 Kopfloch zur Leitungsfreilegung**
Kopfloch zur Freilegung von Anschluss-Kanalleitungen
herstellen. Das Kopfloch ist in Abstimmung mit der
Bauleitung zu erstellen. Einschließlich zeitversetzter,
lagenweise Wiederverfüllung und standfeste Verdichtung
des Aushubmaterials. Aushub in Handarbeit.

Einsatzort: z.B. Anbindung der
Rinnen-Entwässerungsleitungen.
Menge: 6,000 m3

**10.050.020 vorh. Entwässerungsleitung trennen**
vorh. Entwässerungsleitung DN 110-160mm trennen und
gegen Schmutzeintrag schützen. Einschl. erforderlicher
Erdarbeiten.
Die Arbeiten werden notwendig, um ein Abzweig-Formteil
mit Überschiebmuffe einbauen zu können.
Menge: 6,000 St

**10.050.030 Leitungsgraben anlegen: Grabentiefe bis 1,0m**
Leitungsgraben anlegen für Entwässerungskanäle;
Grabentiefe bis 1,0m; Grabenbreite 50cm für DN 100-160
Kanalleitungen. Aushub seitlich zur Wiederverfüllung
lagern.

Die Grabenverfüllung, das Verlegen der Kanalleitung
sowie die Sandbettung und -ummantelung wird gesondert
vergütet.

mehrere Teillängen.
Menge: 14,000 m3

**10.050.040 Zulage für Grabenaushub in Handarbeit**
Grabenaushub teilweise in Handarbeit z.B. unter der
Überdachung herstellen.
Menge: 3,000 m3

**10.050.050 Abwasserleitung DN 100/110 einschl. Sandbett**
Abwasserleitung DN 100/110 für Regenwasserableitung aus
Hochlastkanalrohr liefern und verlegen, einschl.
Montagehilfsmaterialien.
Rohr aus Polypropylen mit mineralischen Additiven
(PP-MD) gemäß DIN EN 14758-1 mit werksseitig
eingelegter patentierter Lippendichtung nach DIN EN 681
Ringsteifigkeit = 10 kN/m² (durch MPA-Gutachten nach
DIN EN ISO 9969 bestätigt), im Schwerlastbereich (SLW
60) einsetzbar.

Die Rohrleitungen sind unter Beachtung der DIN EN 1610
und der Herstellerverlegeanleitung zu verlegen.

Die Position schließt die Lieferung und den Einbau von
Abdecksand für die Rohrummantelung und -lagerung ein.

Rohre mit Muffe DN 100/110, Baulängen 500mm bis 5.000mm

Die Verwendung von Formteilen wird als Zulage gesondert
vergütet. Bei der Abrechnung werden die Längen der
Formteile übermessen.
Die Rohrverlegung ist mit Fotos zu dokumentieren.
Menge: 27,000 m

**10.050.060 Abwasserleitung wie vor aber DN 150/160**
Abwasserleitung liefern und einbauen wie vor
beschrieben, hier aber DN 150/160.
Menge: 1,000 m

**10.050.070 Bögen DN 100/110: 15° bis 45°**
Bögen DN 100/110, 15° bis 45° liefern und montieren wie
vor beschrieben
Bögen über 45° dürfen nicht verwendet werden.

Die Verlegung ist fotographisch zu dokumentieren.
Menge: 51,000 St

**10.050.080 Bögen DN 150/160: 15° bis 45°**
wie vor beschrieben hier:  Bögen DN 150/160, 15° bis
45°.
Menge: 1,000 St

**10.050.090 Reduzierstück DN 125/110**
wie vor beschrieben hier: Reduzierstück DN 125/110.
Menge: 1,000 St

**10.050.100 Reduzierstück DN 160/110**
wie vor beschrieben hier: Reduzierstück DN 160/110.
Menge: 1,000 St

**10.050.110 Überschiebmuffe DN 110**
wie vor beschrieben hier: Überschiebmuffe DN 110.
Menge: 5,000 St

**10.050.120 Überschiebmuffe DN 160**
wie vor beschrieben hier: Überschiebmuffe DN 160.
Menge: 1,000 St

**10.050.130 KG einfach-Abzweig DN 110*110, 45 °**
wie vor beschrieben hier:  KG Einfach Abzweig DN
110*110, 45°.
Menge: 2,000 St

**10.050.140 KG einfach-Abzweig DN 125*110, 45 °**
wie vor beschrieben hier: KG Einfach Abzweig DN
125*110, 45°.
Menge: 1,000 St

**10.050.150 Leitungsgraben verfüllen**
Leitungsgraben der Vorpositionen nach Leitungsverlegung
standfest mit seitlich gelagertem Verfüllmaterial
verfüllen und standfest verdichten.
Mengenermittlung nach Aufmaß mit der Bauleitung an
Abtragprofilen abzüglich Rohr und Sandbett., Arbeiten
mit Gerät.
Transportenfernung bis 50m.
Menge: 12,000 m3

**10.050.160 Zulage für das Liefern und Verlegen des Trassenwarnband im Zuge der Verfüllarbeiten.**
Zulage für das Liefern und Verlegen eines grünen
Leitungswarnband im Zuge der Verfüllarbeiten.

Trassenwarnband-Breite: mind. 40mm
Farbe: grün bei Schmutz oder Regenwasserleitungen, blau
bei Trinkwasserleitungen
Dehnung: bis zu 300%
Verlegtiefe: Das Band wird in einer Tiefe von 30 bis
max. 40cm unter der späteren Geländeoberkante im Zuge
der Verfüllarbeiten über der verlegten Kanalleitung
verlegt.

Die Verlegung ist fotographisch zu dokumentieren.
Menge: 25,000 m

**10.050.170 Muffenstopfen DN 110 bis 160**
Muffenstopfen für  Abwasserleitungen DN 110 bis /160 mm
liefern und einbauen.
Menge: 2,000 St

**10.050.180 Entwässerungsrinne Polymerbeton D400 NW 100mm, Länge 1.000mm**
Schwerlast-Entwässerungsrinne für Oberflächenwasser DIN
EN 1433, Nennweite 100mm, Baubreite ca. 115mm, Bauhöhe
ca. 200mm, Einzelrinnenbaulänge 1.000mm, Rinnenkörper
aus  Polymerbeton, ohne Eigengefälle, mit integrierter
EPDM-Lippendichtung im Rinnenstoßbereich,
Rostauflagerahmen/ Kantenschutz aus Stahl,
Belastungsklasse D400 (Feuerwehr und
Haupt-Pausenhofzufahrt), einschl. Fundament aus
Normalbeton C 12/15 DIN EN 206-1, DIN 1045-2.
Einlaufrost aus Stahl feuerverzinkt Maschenweite
30x10mm mit schraubloser Arretierung, OK Rost 3-5mm
unter (abgerüttelter) angrenzender Pflasterfläche.
Einschl. anfallender Erd- und Betonarbeiten.
Menge: 39,000 m

**10.050.190 Einlaufkasten für Rinne NW 100**
Einlaufkasten für vorbeschriebene Rinne liefern und
herstellen inkl. aller Nebenleistungen wie Erd- und
Betonbau, sowie Anschluss der angrenzenden Rinnenkörper
und Anschluss an die abführende Grundleitung.
Einlaufkasten mit Schlammeimer aus PP oder Metall und
horizontalem flüssigkeitsdichtem Rohranschluss.
Menge: 3,000 St

**10.050.200 Zulage zur Herstellung einer Passlänge**
Zulage zur Herstellung einer Passlänge der
vorbeschriebenen Rinne inkl. Einlaufrost
Menge: 1,000 St

**10.050.210 Stirnwand für Rinne der Vorposition**
Stirnwand für Rinne der Vorposition liefern und
einbauen.
Menge: 4,000 St

**10.050.220 Passrinne Klassentüren, verzinkt ca. 1,5m**
Passrinne Klassentüren, Breite 350 mm, Höhe ca. 100mm,
Länge nach Aufmaß vor Ort ca.1,39 bis 1,45m liefern und
auf Betonbett versetzen.
Rinne für Lastfall Fußgängerverkehr als gedeckte
Kastenrinne mit durchgehender Rostauflage, aus
Werkstoff Stahl S235JR  stückverzinkt nach DIN EN ISO
1461, Wannen-Materialstärke 1,5 mm mit verstärktem
Einlaufrand t= 4 mm, mit nach innen gekantetem
Rostauflager und glatten Seitenwänden (keine
Drain-Rinne).

Rinne ohne Gefälle mit geschlossenem Wannenkörper,
mit verschweißten Stirnwänden,
mit einseitigem Betonanker zur Verkrallung
mit vorbereitetem Anschluss an KG 2000 Rohr DN 110
Hinweis: der genaue Standort des Kanalanschlusses muss
vor der Artikelbestellung durch den AN aufgemessen
werden.
mit einer Metall-Lasche 70*50*4mm mit Bohrung 10mm am
Rinnenboden für den bauseitigen Erdungsanschluss an die
Blitzschutzmatte Nr. 13. (Kalkulationshinweis: diese
Metalllasche muss nur an der Pass-Rinne im Bereich der
Blitzschutzmatte 13 ausgeführt werden). Der
Erdungsanschluss wird vom Elektriker bauseits
ausgeführt. Die beiden anderen Passrinnen werden ohne
Erdungslasche ausgeführt.

Einschl. Fundamentherstellung aus Beton C 20/25 und
Anschluss an die Entwässerungsleitung DN 110. Benötigte
Formteile der Entwässerungsleitung werden gesondert
vergütet. Rinneneinlauf gem. Detailskizze an der
gebäudeabweisenden Seite wegen der auskragenden
Perimeterdämmung.
Einlaufrost  Maschenweite 30x10mm, stückverzinkt nach
DIN EN ISO 1461. Oberfläche rutschhemmend mind. R 10,
inkl. Arretierung.

OK Rost 3-5mm unter (abgerüttelter) angrenzender
Pflasterfläche.

Der Hohlraum über der Perimeterdämmung wird mit Splitt
2-5mm gefüllt. An der Rinnenunterseite ist eine
Betonierhilfe angebracht, die einen sicheren Verbund
der Rinne im Betonfundament ermöglicht und um die
Perimeterdämmung weitestgehend druckfrei zu halten.

Leitprodukt z.B. Fa. ACO-inotec Typ ino 610 KR-ZN Tel.
04331 8381-412 oder Fa. Richard Brink GmbH Tel.
05207-9504-0 oder gleichwertige.
Menge: 3,000 St

**10.050.230 Passrinne Treppenhaus 01, verzinkt ca. 9,30m**
Passrinne Treppenhaus 01, Breite 350mm, Höhe 100mm, wie
vorbeschrieben liefern und montieren hier aber:
Gesamtlänge ca. 9,30m
Länge der Rinnenkörper nach Wahl des AN jeweils 1,0 bis
2,0m, sowie ein Pass-Element
Einzel-Rinnenelemente mit Steckverbindungen, für
schnelle und einfache Verlegung ohne Höhenversatz.
Rostlängen jeweils 50cm
2 Stück Metall-Laschen 70*50*4mm mit 10mm Bohrung (eine
Lasche am linken und eine Lasche am rechten Rinnenende)
am Rinnenboden für den Erdungsanschluss an die
angrenzend verlegte Blitzschutzmatte Nr. 6+7). Der
Erdungsanschluss wird vom Elektriker bauseits
ausgeführt.

Montagehinweis: Das Rinnensystem muss zur ausführung
der nachfolgend beschriebenen Montageweise geeignet
sein.
Die Rinnen werden sehr dicht unter den Pfosten des
Fassadenelements versetzt. Das Rost wird jeweils von
der Seite auf den Rinnenkörper und dann seitlich unter
den Pfosten  geschoben.
Der Anschluss an die Entwässerungsleitung muss vor Ort
eingemessen werden. Der Entwässerungsanschluss erfolgt
an der gebäudeabgewandten Seite.
Menge: 1,000 St

**10.050.240 Rost mit Sauberlauf vor Haupteingang**
Abtrittrost mit Alu-Wanne und herausnehmbarer
Sauberlaufmatte für die Grobschmutzreinigung im
großzügig überdachten Außenbereich.
Maß ca. 2,9 (Gehrichtung) *9m  gem. Detailzeichnung,

Konstruktion geeignet für Belastung von Hubwagen- und
für die Rollstuhlbefahrung

Alu-Wanne: mit Bodenöffnungen für Wasserversickerung,
Verlegt auf Splitt oder Drainmörtelbett
Wanne Gesamthöhe ca. 75mm mit aufgeschweißtem
Alu-Rahmen ca. 25*25*3mm, Wannenstärke 1,5mm,
Alu-U-Profile 2mm stark, mehrteilige Konstruktion.

Sauberlaufmatte: Höhe ca. 22mm, Profilabstand 5mm,
abwechselnd ca. 29mm breite Rips und einreihige Bürste,
Standard -Farben nach Wahl des AG. Unterseite mit
durchgehenden Gummiprofilen zur dauerhaften
Trittschallminderung,
Aufteilung der Sauberlaufmatten gem. Alu-Wannen.

Sauberlaufmatten mit 3 Stück Aussparungen für die
Durchdringung mit Tür-Anschlagbügeln.

Einschl. vorlaufendem Aufmaß vor Ort durch den
Matten-Hersteller.

Herstellerhinweis: z.B. Fa. Fuma-Karlsbad,
info@fuma.com
oder gleichwertige
Menge: 1,000 St

**10.050.250 Zulage für Aussparung von Tür-Anschlagprofil**
Zulage für die Herstellung von Aussparungen in der
Wanne und der Auflage der Vorposition, um die
Tür-Anschlagpfosten nachträglich montieren zu können.
EP je Aussparung.
Die Lage der Aussparung wird im Rahmen des
Einmesstermins mit dem Sauberlauf-Hersteller festgelegt
und eingemessen.
Menge: 3,000 St

**10.050.260 Abdeckmanschette für Sauberlaufrost liefern, montieren**
Abdeckmanschette bei Tür-Anschlagbügeln liefern und
montieren. Die Manschetten sind notwendig um die Lücken
in der Sauberlaufmatter im Bereich der
Tür-Anschlagbügel abzudecken.
Manschette
mit halbrunden Ausschnitten für das Anschlagbügelrohr
in der Länge geteilt und zusammenschraubbar.
Konstruktion ähnlich einer Manschette für
Heizungsrohre.
Material V4A, geschliffen, Stärke mind. 4mm.
Menge: 3,000 St

**10.050.270 Rost mit MW 10/30 vor Haupteingang**
Abtrittrost mit Metall-Wanne oder Pflasterwanne und
herausnehmbarem Rost MW 30*10mm feuerverzinkt gem. DIN
EN ISO 1461

Gesamtmaß ca. 1,2*9m gem. Detailzeichnung.

Sauberlaufrost aus Stahl S235JR - stückverzinkt nach
DIN EN ISO 1461, Maschenweite 10/30mm, wellen oder
sägezahnartig profilierte Füllstäbe, dadurch Oberfläche
mit Rutschhemmung R11, inkl. Arretierung der Roste auf
Bodenwannen oder Tragwinkel-Konstruktion.
Einzelrostmaß ca. 1.200mm (Gehrichtung Tür)* max.
1.000mm.
Belastung für Hubwagen- und Rollstuhlbefahrung.

Wanne als Rostauflage Bauvariante durch AN - wählbar:
Variante 1: feuerverzinkte Metall-Einbauwanne gem. DIN
EN ISO 1461 mit allseitig durchgehender Rostauflage und
Querverstrebungen, Materialstärke 2 oder 3 mm je nach
Größe und Belastung. mehrteilige Wanne ohne Gefälle.
Bodenablauf nur in der mittleren Wanne. Wasserdurchgang
zwischen den Wannen herstellen durch geschlitzte
Wannen-Seitenwände. Ablauf durch eingeschweißten
Stutzen DN 110 für KG 2000 Rohr mit Schmutzfang, Abgang
senkrecht. Ablaufstutzen am eingangsabweisenden
Wannenrand, damit der Anschluss an das Kanalrohr
einfach vorgenommen werden kann. Wanne versetzt auf
Splitt oder auf Drainbeton.

Variante 2: Pflasterwanne mit Rahmen aus Winkeleisen
auf TB. Winkeleisen feuerverzinkt DIN EN ISO 1461,
befestigt auf TB 8*20 Boden gepflastert entsprechend
umgebendem Flächenpflaster, OK Pflaster 10cm unter OK
Rost, Pflaster mit Gefälle zum Bodeneinlauf mit
Grobschmutzfang z.B. durch Verwendung eines flachen
Hofeinlaufs oder eines Dachbegrünungseinlauf.

Einschließlich Anschluss an die Kanalleitung.
Menge: 1,000 St

**10.050.280 Revisionsschachtdeckel Ø 625mm mit Rahmen aufnehmen, lagern, montieren**
Kanalschacht-Revisionsschachtdeckel Ø625mm Klasse D 400
mit Auflagerahmen aufnehmen, seitlich lagern und
zeitlich versetzt wieder montieren, einschl.
Haftschlämme, Kleber zur Anpassung an das
Geländeniveau.
Menge: 8,000 St

**10.050.290 Revisionsschachtdeckel Ø 1.000mm mit Rahmen aufnehmen, lagern, montieren**
Kanalschacht-Revisionsschachtdeckel Ø1.000mm Klasse D
400 mit Auflagerahmen aufnehmen, seitlich lagern und
zeitlich versetzt wieder montieren, einschl.
Haftschlämme, Kleber zur Anpassung an das
Geländeniveau.
Menge: 4,000 St

**10.050.300 Grundposition: Schachtdeckel-Ausgleichsring 625/40mm liefern und einbauen**
Grundposition: Schachtdeckel-Ausgleichsring
Innendurchmesser 625mm, Bauhöhe 40mm gem. DIN 4034 Teil
1 liefern und fachgerecht montieren.

Bei der Montage ist folgende Einbauregel der Dt.
Gesetzl. Unfallversicherung zu beachten: DGUV Regel
103-008 (bisher: GUV-R 177 Regeln für Sicherheit und
Gesundheitsschutz Sicherheitsregeln für Steigeisen und
Steigeisengänge Ausgabe April 1996):
Das höchstzulässige Maß a für den Abstand
Schachtoberkante bis zu einem ersten Steigeisen darf in
Ausnahmefällen beim Höhenausgleich bis zu 240 mm das
Regelmaß von 500 mm um maximal 150 mm übersteigen. Ein
Höhenausgleich über 240 mm durch Ausgleichsringe ist
nicht zulässig.
Menge: 20,000 St

**10.050.310 Ausgleichsring 625/100mm liefern und einbauen**
Schachtdeckel-Ausgleichsring Innendurchmesser 625mm,
Bauhöhe 100mm gem. DIN 4034 Teil 1 liefern und wie
vorbeschrieben fachgerecht montieren.
Menge: 4,000 St

**10.050.320 Ausgleichsring 840/40mm liefern und einbauen**
Ausgleichsring Innendurchmesser 840mm, Bauhöhe 40mm
gem. DIN 4034 Teil 1 liefern und fachgerecht montieren.
Menge: 15,000 St

**10.050.330 Ausgleichsring 840/100mm liefern und einbauen**
Ausgleichsring Innendurchmesser 840mm, Bauhöhe 100mm
gem. DIN 4034 Teil 1 liefern und fachgerecht montieren.
Menge: 8,000 St

#### 10.060 Pflasterbau

**10.060.010 Trenn- und Schutzlage aus XPE-Schwerschaum für Fassade liefern und einbauen**
Trenn- und Schutzlage aus XPE-Schwerschaum d = 8mm,
Breite 1.000mm liefern und als Sockelschutz einbauen.
XPE Polyethylen-Schwerschaum mit mind. 70 kg/m3.
Materialstärke: 8mm,
Breite: 1.000 mm
Lieferform: Rollenware
Einbau als Trenn- und Schutzlage im Anschlussbereich
zwischen den Oberbauschichten der Frei- oder
Verkehrsflächen und den Gebäuden im Sockel- und
Fassadenbereich.

Einbaubeschreibung:
Vor Herstellung des Oberbaus die Schutz- und Trennlage
entlang der zu schützenden Gebäudewand oder des
Sockelstreifens ausrollen und punktuell und
provisorisch mit Klebestreifen oberhalb der Sockellinie
befestigen.

Einschl. notwendigem Pass-Schnitt bei Aussparungen und
Durchdringungen und zum Höhenabschluss auf OK
Pflasterbalg und Rinnen mit einfachem Cuttermesser
herstellen. Der abschließende Höhengleiche Schnitt wird
nach Fertigstellung und Abnahme der
Pflasterbelagsarbeiten ausgeführt.
Unbedingt erst nach Herstellung der fertigen Beläge
(z.B.
Pflasterfläche) die Schutz- und Trennlage bündig
abschneiden. Zur Verhinderung von Schäden am Sockel
kann z.B. ein dünnes Blech zwischen Schutzlage und
Sockel beim Cutter-Schnitt mitgeführt werden.

Leitprodukt: Fa. Innoplex, Produkt: PLEXBAND®  Trenn-
und Schutzlage - oder gleichwertiges Produkt.
Menge: 140,000 m

**10.060.020 Trenn- und Schutzlage aus XPE-Schwerschaum für Rinnen liefern und einbauen**
Trenn- und Schutzlage aus XPE-Schwerschaum d = 6-8mm,
Breite 200mm liefern und als Rinnenanschluss einbauen
XPE Polyethylen-Schwerschaum mit mind. 70 kg/m3.
Materialstärke: 6-8mm,
Breite: bsi 200mm
Lieferform: Rollenware
Einbau als Trenn- und Schutzlage zwischen
Entwässerungseinrichtungen und angrenzenden
Pflasterflächen.

Hinweis: Es können Restmaterialbreiten der Vorposition
für diese Positionsleistung verwendet werden.

Einschl. ggfs. notwendigem Pass-Schnitt.

Leitprodukt: Fa. Innoplex, Produkt: PLEXBAND®  Trenn-
und Schutzlage - oder gleichwertiges Produkt.
Menge: 120,000 m

**10.060.030 Erschwernis durch Blitzschutzmatten**
Erschwernis durch bauseits verlegte Blitschutzmatten.

Rund um das Gebäude werden bauseits 14 Stück
Blitzschutzmatten verlegt - siehe Planeintragungen.
Die Blitzschutzmatten sind 3x3m groß, Maschenweite
250mm, StabØ4mm aus Edelstahl.
Die Matten werden bauseits an Erdungsbänder
angeschlossen.
Die  Matten werden anschließend mit dem
Pflaster-Splittbett abgedeckt.
Die Arbeiten müssen vor Ort zwischen GaLaBau und
Blitzschutz- oder Elektrofirma zeitlich koordiniert
werden.

Mit dieser Position wird der entstehende koordinative
Mehraufwand und die ggfs. anfallende Arbeitserschwernis
beim Einbau des Splittbetts vergütet.
Menge: 14,000 St

**10.060.040 FSS 0/45 liefern und einbauen**
Frostschutzschicht für Pflasterflächen liefern und
herstellen gem. ZTV SoB-StB 20 aus frostsicherem,
gebrochenem Hartgestein Körnung 0/45, Feinanteil
<0,063mm nicht mehr als 5,0 Massen% bei Anlieferung.
Ungleichförmigkeitszahl (D60/D10) von U> 13 gem.

Schichtdicke bis 25 cm.
Abweichung von der Sollhöhe nicht mehr als +/- 2cm.
Ebenheit auf 4m Meßstrecke < 3cm.

Die Neigung der Tragschicht muss der Neigung der
geplanten Belagsdecke entsprechen.
Abgerechnet wird nach Auftragprofilen und örtlichem
Aufmaß mit der Bauleitung, sowie im Soll-Ist Vergleich
mit den Lieferscheinen, Ausführung gemäß Zeichnung.
Menge: 420,000 t

**10.060.050 Schottertragschicht liefern und herstellen**
Schottertragschicht für Pflasterflächen und als
Sauberkeitslage für Randsteine  liefern und herstellen
gem. ZTV SoB-StB 20 aus frostsicherem, gebrochenem
Hartgestein Körnung 0/32, Feinanteil <0,063mm nicht
mehr als 3,0 Massen% bei Anlieferung.

Schichtdicke 10-30 cm.

Verformungsmodul Ev2 auf der Oberfläche von 120 MN/m²,
Verhältniswert Ev2 / Ev1 = 2,2  bzw. bezogen auf die
Belastungsklasse 0,3 (RStO).
Abweichung von der Sollhöhe nicht mehr als +/- 2cm.
Ebenheit auf 4m Meßstrecke = 1cm.

Die Neigung der Tragschicht muss der Neigung der
geplanten Belagsdecke entsprechen.
Abgerechnet wird nach Auftragprofilen und örtlichem
Aufmaß mit der Bauleitung, sowie im Soll-Ist Vergleich
mit den Lieferscheinen, Ausführung gemäß Zeichnung.
Menge: 530,000 t

**10.060.060 Zulage zur Ausführung von Schottertragschichtarbeiten im überdachten Eingangsbereich**
Zulage für Erschwernisse bei der Ausführung von
Schottertragschichtarbeiten im überdachten
Eingangsbereich. Die Zulage wird pauschal einmal
berechnet.
Einschl. ggfs. notwendige Befeuchtung des
Tragschichtmaterials vor Abrüttelarbeiten zur
Verhinderung von Staubentwicklung.
Einschl. teilweise Ausführung der Verdichtung mit
Handstampfer über den Betonfundamentbalken und
Stützpfostenfundamenten.
verfügbare lichte Arbeitshöhe max. 3,51m
Menge: 1,000 St

**10.060.070 vorh. Schottertragschicht nacharbeiten**
vorh. Schottertragschicht übernehmen und in der Höhe
durch Auf- und Abtrag bis 5cm auf die erforderliche
Ebenheit bringen und standfest nachverdichten.
Menge: 640,000 m2

**10.060.080 Maschinengestellung für Lastplattendruckversuch**
Maschinengestellung mit Bedienung auf Anforderung des
Geologen als Gegengewicht zur Durchführung von
Lastplattendruckversuchen in geplanten
Fahrwegebereichen.
Achsgewicht mind. 8t.
Die Vergütung erfolgt je Stück Lastplattendruckversuch.
Menge: 4,000 St

**10.060.090 Grundposition Randfassung aus Tiefbordsteinen, hier TB 8/20/100 cm**
Grundposition Tiefbordsteine:
Tiefbordstein aus Beton liefern und einbauen, Stein
nach DIN EN 1340, Maße DIN 483, Form TB 8/20/100, grau,
Witterungswiderstand D, Abriebwiderstand I,
Biegezugfestigkeit T, mit Fundament aus Beton mind. C
12/15. Fundamentstärke 15 cm Betonbett und beidseitiger
Rückenstütze (Breite 15cm). Hinweis: der Beton darf nur
in der zugelassenen Verarbeitungszeit verarbeitet
werden.
Tiefbordsteine gemäß Ausschreibungsplan in mehreren
Teillängen.

Das Anfertigen notwendiger Pass-Schnitte und herstellen
von Teillängen für Kurvenradien wird über die
Nass-Schnittposition abgerechnet.

In Kurven wird ein Spaltmaß bis 1,5cm akzeptiert.
Menge: 70,000 m

**10.060.100 Randfassung TB 8/25/100 cm**
Randfassung mit Tiefbord herstellen wie vor
beschrieben, hier aber Format 8x25x100cm.
Menge: 10,000 m

**10.060.110 Randfassung TB 8/30/100 cm**
Randfassung mit Tiefbord herstellen wie vor
beschrieben, hier aber Format 8x30*100cm.
Menge: 27,000 m

**10.060.120 Randfassung TB 8/40/100 cm**
Randfassung mit Tiefbord herstellen wie vor
beschrieben, hier aber Format 8x40*100cm.
Menge: 15,000 m

**10.060.130 Rundbordstein 15/22/100**
Rundbordsteine DIN EN 1340 - R 15 x 22 r = 20,50,90 mm
, Baulänge 100cm liefern und auf ein herzustellendes
Betonfundament 30/20 cm, aus C 20/25 in der Geraden
gemäß DIN 18318 versetzen. Herstellen aller Passstücke
und aller sonstigen Nebenarbeiten. Bordsteine mit einer
Rückenstütze aus Beton C 20/25, bis 10 cm unter OK
Bordstein. Die Rückenstütze ist in der gesamten Höhe
mindestens 20 cm dick in Schalung herzustellen. Einbau
gem. Ausführungsplan.
Einbaubereich: jeweils einseitig an den
Holzhäckselbeeten
Menge: 32,000 m

**10.060.140 Randfassung mit Randliner**
Pflasterkanten für Fußwegpflaster befestigen mit
Randeinfassungsband aus Kunststoff-schwarz
(PE-Recycling) und Stahl-Erdnägeln.
Randeinfassungsband: Dicke 5mm, Höhe max. 58mm, mit
Nut- und Federsystem. Das System muss geeignet sein, um
Kurven ausbilden zu können.
Erdnägel:  aus Stahl, mind. 300mm Länge, mind. 3
Erdnägel je lfdm bei geradem Verlauf, bzw. bis zu 5
Nägel bei radialem Verlauf.

Einbau: OK des Randeinfassungsband ca.  2cm unter OK
Pflaster. Das Band wird nur in Pflasterbereichen
verwendet, die anschließend maschinell nicht befahren
werden. Das Pflasterband wird nach Herstellung der
Pflasterung auf das abgezogene Splittbett entlang der
äußeren Pflasterkante im Nut- und Federsystem verlegt
und mit den Erdnägeln befestigt. Anschließend kann die
Pflasterfläche abgerüttelt werden. Das Band hält ohne
weitere Betonarbeiten und kann durch einfaches Trennen
von Stegelementen in freien Bögen verlegt werden. Durch
die Bauhöhe von 58mm wird es ausreichend mit Erdreich
überdeckt.

Leitprodukt: Arealeco Terra Linea 58 oder
gleichwertiges Produkt
Menge: 46,000 m

**10.060.150 Pflasterstreifen 1 zeilig - Großpflaster entlang Rinne**
Betonpflasterstreifen entlang Rinne in Betonbett aus
Betonstein, grau, Format 16*16, Steinstärke 14cm, 1
zeilig liefern und herstellen. Beton C 20/25, einschl.
Haftschlämmenauftrag an der Steinunterseite.
Seitenschürze bis 10cm unter OK Pflasterstein, schräg
abfallend. OK Pflasterstein 3-5mm über OK Rinnenrost.
Verfugung zwischen den Steinen mit Mörtel ausschlämmen.

Herstellerhinweis: z.B: Fa. Heus oder gleichwertige
Menge: 80,000 m

**10.060.160 Planum Pflasterfläche**
Planum herstellen für Pflasterflächen gem. ZTV Pflaster
StB 20:
zulässige Abweichung  von der Ebenflächigkeit: auf
einer 4m langen Meßstrecke max. 1cm.
Ausführung gemäß Zeichnung / mehrere Teilflächen.
Menge: 1590,000 m2

**10.060.170 Grundposition: Verbundpflaser, 16*24*8cm oder 15*30*8cm, grau herstellen**
Pflastergrundposition:
Pflasterdecke und Verlegebett in ungebundener
Ausführung liefern und gem. ZTV Pflaster-StB 20
herstellen mit Betonpflastersteinen:
Format ca. 16*24*8cm oder 15*30*8cm oder nach Absprache
mit dem Bauherrn auch kostenneutral großformatiger,
Mini/ Mikrofase.
Steine mit seitlich angeformtem Abstandshalter /
Maßkorrekturnoppen! Glattkantige Steine werden nicht
akzeptiert!
Farbe grau

Verlegeart: Die Pflastersteine sind wechselweise aus
mehreren Paketen zu entnehmen und höhen- und
fluchtgerecht im Ellenbogenverband (senkrecht zur
Laufrichtung) zu verlegen.
Kreuzfugen sind nur am Rand bei notwendigem
Verbandswechsel zulässig, um schmale Pass-Steine zu
verhindern.

Das Herstellen halber Steine vor Ort wird nicht
gesondert vergütet!

Einschließlich Lieferung und Herstellen des
Pflasterbetts aus Körnung 0-5mm / 0-8mm.
Die Körnung 2-5mm ist als Pflasterbettungsmaterial nur
mit Fugenmaterial der Körnung 1-3 oder 0-5mm in NICHT
befahrbaren Bereichen zugelassen.
Hinsichtlich des Schlagzertrümmerungswertes ist mind.
die Kategorie SZ22  gem. TL Gestein StB zu erreichen.

Dicke der Pflasterbettung im verdichteten Zustand mind.
4cm. Die Dicke der Pflasterbettung darf nicht mehr als
+/- 1cm von der vereinbarten Dicke abweichen, somit
ergibt sich eine Mindestdicke von 3cm und eine maximale
Dicke von 5 cm.

Die Filterstabilität von Fugen-, Bettungsmaterial und
Tragschicht ist aufeinander abzustimmen.

Fugenbreite: Es ist darauf zu achten, dass die
Betonabstandshalter die Mindestfugenbreite von 3-5mm
nicht automatisch vorgeben!

Rutschwiderstand: Die Steine müssen gem. DGUV Regel
108-003 einen Rutschwiderstandswert von mind. R 11
aufweisen.

Pass-Steine sollten mindestens 5cm Steinbreite
aufweisen.
Pass-Steine müssen an der kürzesten Steinseite
1) mind. ein Drittel der größten Kantenlänge des
Pflastersteines aufweisen (bei einem 10*20*8cm
Steinformat, wäre dies 20cm /3=6,6cm)
2) mind. der halben Dicke des Steine (bei einem 8cm
dicken Stein also mind. 4cm)
3) mindestens jedoch 5cm aufweisen.

Steinschnitt wird gesondert vergütet.

Das Verlegen einer Läuferzeile auf Splitt wird nicht
gesondert vergütet.

Toleranzen gem. ZTV - Pflaster - StB 20 sind
einzuhalten.

Fugenfüllung: zum Zeitpunkt der Abnahme muss die
Fugenfülllung vollständig erfolgt sein. Wegen
Setzungsverhalten der Fugenfüllung ist in die Position
das einmalige Nachsanden während der
Gewährleistungszeit einzurechnen. Die Reinigung des
Pflasterbelages erfolgt im ersten Jahr von Hand, ohne
Saugfunktion.

Vor der Ausführung ist der gewählte Stein vom AG
freizugeben.
Menge: 1280,000 m2

**10.060.180 Zulage zur Ausführung von Pflasterarbeiten im überdachten Eingangsbereich**
Zulage für Erschwernisse bei der Ausführung von
Pflasterarbeiten im überdachten Eingangsbereich.
verfügbare lichte Arbeitshöhe max. 3,43m.
Menge: 107,000 m2

**10.060.190 Pflasterstein zwischen Rosten und Haupteingang**
Plattenstreifen zwischen Rosten und Haupteingang
liefern und in Drainagebetonbett verlegen. Betonplatten
50*50*5cm, grau.
Plattenstreifenbreiten 10-22cm. Der Zuschnitt wird
gesondert vergütet.
Menge: 13,000 m

**10.060.200 Rasengittersteine mit Splittfüllung liefern und versetzen**
Rasengittersteine Format 60*40*8cm, glatte Ausführung,
grau liefern und versetzen, einschl. Verdichten der
Verlegetragschicht und Herstellung des Splittbetts und
der Kammerfüllung mit Splitt 2-5mm.

Einbauort: Die Steine werden flächig unter den
Holzhäckselflächen verlegt.

Hinweis: Der Oberbau im Bereich der
Rasen-Gittersteinplatten wird mit einer Lage von 15cm
verdichtbarem Baum-Obersubstrat hergestellt. Die
Lieferung und der Einbau des Baum-Obersubstras wird
gesondert vergütet.
Menge: 205,000 m2

**10.060.210 seitl. gelagertes Pflaster aufnehmen und wiederverlegen**
Vorhandene seitlich gelagerte Betonpflastersteine
aufnehmen, zwischentransportieren und höhengerecht
wieder verlegen gem. ZTV Pflaster-StB 20 und
entsprechend der Pflastergrundposition. Einschließlich
Herstellung des Pflasterbetts und vollflächiger
Einfugung. Rechteckpflaster, Doppel-6-Eckpflaster oder
Doppel-T- Verbundsteinpflaster, 6-8cm Steinstärke,
Farbe grau. Passschnitte werden gesondert vergütet.
Menge: 220,000 m2

**10.060.220 Kappen Wasserschieber auf Höhe anpassen**
Kappen Wasserschieber aufnehmen und auf neue Planhöhen
anpassen, einschl. Nebenarbeiten.
Menge: 2,000 St

**10.060.230 Nass-Schnitt - Bordsteine**
Herstellen von Rund- und Tiefbordstein-Schnittkanten
mit Nassschneidegerät. Ausführung gemäß Zeichnung.
Abgerechnet wird je Stück Bordstein.
Menge: 30,000 St

**10.060.240 Nass-Schnitt - Pflastersteine**
Herstellen von Betonpflaster und
Rasengitterstein-Schnittkanten mit Nassschneidegerät,
Steinstärke 8 cm. Ausführung gemäß Zeichnung. Lieferung
und Herstellung des Wasseranschlusses ist in die
Position einzurechnen.
Menge: 510,000 m

**10.060.250 Läuferstein weiß Format 20/10/8cm**
Läuferstein Format 20/10/8cm, Farbe weiß
als Orientierungsstreifen für Sehbehinderte liefern und
auf herzustellendem Splittbett als Längsläufer
verlegen.
Verlegebreite 10cm in geraden Linien von der
Schulstraße bis zum Haupteingang des Neubaus.
Verlegelänge ca. 60m.
Die Abrechnung erfolgt nach Quadratmeter.
Menge: 6,000 m2

**10.060.260 Läuferstein anthratzit Format 20/10/8cm**
Läuferstein Format 20/10/8cm, Farbe anthrazit
liefern und auf herzustellendem Splittbett als
Längsläufer parallel zum weißen Läuferstein der
Vorposition verlegen, um einen höheren Farbkontrast für
Sehbehinderte zu erzeugen.
Verlegebreite 10cm in geraden Linien von der
Schulstraße bis zum Haupteingang des Neubaus.
Verlegelänge ca. 60m.
Die Abrechnung erfolgt nach Quadratmeter. .
Menge: 6,000 m2

#### 10.070 Ausstattung

**10.070.010 Fahnenmasten liefern u montieren**
Fahnenmast mit hissbarem Ausleger und Hülsenfundament
liefern und montieren einschl. Erd- und Betonarbeiten.
Innenliegende Seilführung, abschließbar

Ausleger teleskopierbar von 1,2-1,5m, drehbar, hissbar
Mast aus Alu Ø100mm*5mm, zylindrisch, silber eloxiert,
Höhe über OK Gelände 10m
unsichtbare Drehvorrichtung doppelt kugelgelagert
wartungsfreie Seilumlenkrolle

Fundament herstellen aus Beton C 20/25 Körnung 0/16,
unbewehrt,
Größe 100*100*70cm gem. Herstellerangabe. Bodenklasse
3-4 gem. DIN 18300.
Sauberkeitslage mit 10cm Frostschutzschicht Körnung
0-32mm.
KEINE Unterbetonierung der Hülse.
OK Fundament 10cm unter OK Belagsfläche.
Erdaushub kann im Bereich der Flächenpflanzfläche
entlang der Schulstraße eingebaut werden.

Achsabstand der Fahnenmasten mind. 3,5m

Herstellerhinweis: Fa. Huge Knödler
https://www.fahnenmast.com/innenliegende-seilfuehrung/
oder gleichwertiger Hersteller.
Menge: 3,000 St

**10.070.020 Fertigbetonfundament für Anschlagbügel liefern u herstellen**
Fertigbetonfundament für Anschlagbügel liefern u
herstellen aus je 2 Stück Betonblockstufen, Format
50cm*35*15cm, siehe Detailplan.
Die Blockstufen werden auf ein herzustellendes
Magerbetonbett von ca. 10-15cm Stärke mit Haftschlämme
auf der Stufenunterseite aufgelegt.
OK Blockstufe ca. 12cm unter OK Pausenhofbelag.
Einschl. Erd- und Betonarbeiten.
Menge: 3,000 St

**10.070.030 Tür-Anschlagbügel zum Aufdübeln liefern u. montieren**
Anschlagbügel zum Aufdübeln mit einem
Gummi-Anschlagpuffer liefern u. verschrauben auf den
Betonblockstufen der Vorposition.

Edelstahl V4A geschliffen, Rundrohr Ø48 oder Ø60*mind.
2,5mm geschliffen, halbrund 180°, Konstruktionbreite
30-40cm, Höhe ca.100 cm, Bodenplatten zum Aufdübeln mit
jeweils 4 Stück Bohrpunkten mit
Edelstahl-Schwerlastdübel.

Am Halbrundbogen wird entweder ein mind. 50mm langer
Gummipuffer angeschraubt oder ein Edelstahlrohr mit
eingeklebtem Gummi-Puffer angeschweißt  (siehe
Detailplan, hier nur Darstellung in der
Ausführungsvariante 30cm / Ø48mm Rohr). Das
Gummi-Puffer Element muss auswechselbar sein.

Herstellerhinweis: Fa. TK Abspertechnik, Tel. 02389 -
95 398 64, info@tk-absperrtechnik.de oder
gleichwertiger
Menge: 3,000 St

**10.070.040 Tür Anschlagbügel zum Einbetonieren**
Tür Anschlagbügel liefern und montieren wie vor
beschrieben, hier aber zum Einbetonieren.
Betonfundament ca. 70*40*40cm mit Beton C 20/25.
OK Beton = ca. 15cm unter OK Pflasterbelag.
Einschl. Erd- und Betonarbeiten.
Menge: 5,000 St

**10.070.050 Zulage für zweiten Gummi-Puffer an Tür-Anschlagbügel**
Zulage für Lieferung und Montage eines zweiten
Gummi-Puffers am Tür-Anschlagbügel der Vorposition, da
der Bügel von beiden Seiten aus als Anschlag dient.

Einbauort: Haupteingang siehe Detailplan.
Menge: 1,000 St

**10.070.060 Durchlaufschutz an Pflanzung Schulgrundstück**
Laufsperren zum Schutz der neuen Anpflanzungen liefern
und  herstellen aus
1) Unbesäumte, Fi /Ta oder Douglasie Bretter, Ränder
gefast und geschliffen, Flächen gehobelt, unbehandelt.
Länge ca. 2,2m, Stärke mind. 20mm, Höhe: 150-200mm.
2) Pfosten Ø 85-90mm, Länge 130- 150cm, oben gefast
unten angespitzt, unbehandelt.
Rundholzpfosten im Abstand von ca. 2m standfest
einschlagen, OK unbesäumtes Brett ca. 85cm über OK
Gelände anschrauben, Brett steht seitlich jeweils ca.
10cm über. Bretter werden abwechselnd an den Pfosten
vorne und hinten angeschraubt.
Kopfenden der Bretter mit Fächerscheibe an Einhandflex
oder mit Stichsäge großzügig abrunden - zum präventiven
Unfallschutz.
Das Schwartenbrett wird je Pfosten mit zwei Stock
Torx-Schrauben mind. 6*80mm angeschraubt.

Bezugsquelle für vorbereitete Schwartenbretter z.B. Fa.
Rathschlag Löhnberg Tel. 06471-9909-0,
info@rathschlag.com oder gleichwertiges.

Ausführung siehe Fotos-Anlage "Laufsperren"
Es sind 3 Teillängen herzustellen, jeweils mit Anfang-
End- und Zwischenpfosten.
Menge: 50,000 m

**10.070.070 Abfalleimer mit Pfosten liefern und versetzen**
Abfalleimer ohne Ascher zum Einbetonieren liefern und
versetzen, einschl. Betonfundament mit C 20/25.
Grundform achteckig mit Deckel, Volumen 110 Liter,
Breite 45cm, Höhe ca. 113cm, Tiefe 40cm
Behälter Aluminium 2,5mm, geschliffen
DoppelsStänder feuerverzinkt nach DIN ISO EN 1461 aus
Stahlblech 2,5mm in U-Form zum Aufschrauben
Dübelplatte 140*180*5mm,
Verschraubung liefern und ausführen auf
Ortbetonfundament C 20/25 ca. 0,6*0,4*0,4m
Einschl. anfallende Erd- und Betonarbeiten.

Leitprodukt: Fa. Hahnel und Lückel, Modell Rom 409101
oder gleichwertiges Produkt.
Menge: 3,000 St

**10.070.080 Felsfindlinge liefern und in Beton setzen**
Felsfindlinge liefern und in Beton setzen. Kantenlänge
ca. 70-100cm, Einzelsteingewicht ab ca. 300kg,
Oberfläche: abgerundet,  glatt; frostsichere
Gesteinsart ohne sichtbare Risse; KEIN Basalt. Die
Steine werden in ein 10cm starkes Magerbeton auf
Rasengitterplatten oder auf der vorhandenen
Schottertragschicht oder den Rasengitterplatten
aufgesetzt.
Die seitliche Betonschulter ist mit einem Glattstrich
zu versehen.
Einbauort. Holzhäckselbeet
Menge: 15,000 St

**10.070.090 Schilderpfosten für Feuerwehrzufahrt**
Warn- und Hinweisschild DIN 4066 - D1 Text:
"Feuerwehrzufahrt, Halteverbot nach StVO" mit Pfosten
liefern und montieren. Schild  Nr. WH 6a nach StVo,
Schildgröße 210x594mm, Schildmaterial mind. 2mm Alu,
Reflexionsklasse RA 1, einschl. Schilderrohrpfosten,
Länge 3,0m, Durchmesser 60mm.
Einschl. Beton- und Erdarbeiten. Unterkante Schild
mind. 2,20m über GOK. Fundamentgröße 40x40x40cm.
Bodenaushub kann seitlich eingebaut werden. OK
Betonfundament ca. 10 cm unter GOK.
Menge: 1,000 St

**10.070.100 Robinienstämme liefern und einbauen**
Robinienstämme mit Ø  30-34cm, Einzelstammlänge 4 Stk a
3,0m, 1 Stück a 4m liefern und einbauen. Stämme
splintholzgeschält, Kanten gefast.

einschl. Beton- und Montagearbeiten:
In die Stammstücke wird beidseits ein Gewindestab,
Länge ca. 35cm, Ø 12mm, ca. 15cm tief in den Baumstamm
eingeschlagen, einschl. Vorbohren des Einschlagloches
mit Ø8-10mm. Der rausstehende Gewindestab wird leicht
schräg gedrückt / geschlagen. Der Stamm wird
anschließend auf zwei herzustellende
Magerbetonfundament C 12/15 Breite ca. 30*30cm, Dicke
15-20cm eingedrückt, die herausstehenden Betonkanten
glatt abstreichen.
Je Stamm sind nur zwei Einzelfundamente notwendig.
Der Holzraum unter dem Stamm und seitlich der Stämme
wird mit Holzhäcksel und Pflasterseitig /( TB-seitig)
mit Frostschutzmaterial gefüllt

Einbauort: Holzhäckselbeete
Menge: 20,000 m

**10.070.110 Pass-Schnitt der Robinienstämme ausführen**
Pass-Schnitt der Robinienstämme ausführen und
Schnittkanten fasen. Ø der Stämme ab 30cm. Nicht
benötigtes Schnittgut AN-seits entsorgen.
Menge: 8,000 St

**10.070.120 Fußfangstelle mit Ortbeton verschließen**
entstehende Fußfangstelle zwischen Felsen und zwischen
Felsen und Baumstamm, durch Einfügen einer Betonplombe
aus Trasszementestrich verschließen. Der
Trassbeton-Fertigbetonestrich ist in verdichteter Form
in die Lücke einzubringen und mit einem umlaufenden
Glattstrich zu versehen.
Im Bereich angrenzender Holzhäckselfläche ist der
Glattstrich bis 10cm unter OK Holzhäcksel zu führen.
Menge: 12,000 St

**10.070.130 Pflanzbeet 3mm Corten liefern u. herstellen**
Pflanzbeet aus Corten B Stahl liefern und montieren.
Größe: quadratisch 2*2m, Bauhöhe ca. 415mm,
Materialstärke 3mm, einschl. Zugstreben zur
Verhinderung von Verformungen, Auflageschenkel ca.
185mm, obere Rückkantung ca. 35*30mm.

Die Bauteile (Ecken und gerade Wandteile) werden
ineinander gesteckt. Einschl. Abdichtung der
Materialstöße mit einem elastischen Klebstoff gem.
Herstellerempfehlung.
Die Zugbänder werden an den inneren gegenüberliegenden
Knotenbändern verschraubt.

Das Pflanzbeet wird auf den Rasengitterplattenbelag mit
dünner Verlegesplittlage alternativ auf einer
abzuziehenden dünnen Lage Magerbeton aufgestellt.

Leitprodukt: Fa. Richard Brink, Modell Semira oder
Gleichwertiges
Menge: 9,000 St

**10.070.140 Fallschutz - Holzhäcksel Douglasie liefern und einbauen**
Fallschutzmaterial aus Holzhäcksel / Holzschnitzeln
mit einer nachweisbaren Innenfeuchte von 15 bis max.
20% liefern und einbauen. Sortierung entweder:

1) Holzhäcksel aus reiner oder aus überwiegend
Douglasie technisch getrocknet oder
2) Holzschnitzel aus geschredderten abgelagerten,
trockenen Hölzern

Material aus unbehandelten Hölzern, ohne Rindenanteilen
und Übergrößen, Körnung 5-50mm mit Zulassung nach DIN
1176.

Die geforderte Einbaustärke von 15cm muß zum Zeitpunkt
der Abnahme messbar sein. Bitte beachten Sie bei der
Mengenbestellung das zu erwartende Setzungsverhalten.
Beispiel: Bestellmenge 60qm *0,25m = 15cbm,
Abrechnungsmenge nach Vorverdichtung ca. 60qm
*0,2m=12cbm.

Abrechnung nach Aufmaß mit der Bauleitung zum Zeitpunkt
der Leistungsabnahme nach VOB.
bitte beachten:
es wir NICHT nach Lieferschein abgerechnet !!!

Lieferhinweise: z.B. Fa. BAS info@rindenmulch.de oder
Fa. öcocolor, info@oecocolor.de
Menge: 50,000 m3

**10.070.150 Sitzpodest Quadrat 1*1m**
Sitzpodest Quadrat 1,0*1,0m mit Seitenverkleidung,
Holzpodest 1x1m liefern und montieren.

Hölzer: Robinienholz splintfrei,  allseits gehobelt,
Kanten gefast.

Podestbelag und Seitenverkleidung Stärke mind. 23mm,
fixe Breite z.B. 120mm, Bretter auf Lücke gelegt,
unbehandelt.

Verschraubungen mit gehärteten Senkkopf
Edelstahlschrauben mind. 6mm, Torx-Antrieb, jeweils 2
Stück je Brett und Auflagepunkt der Unterkonstruktion.

Unterkonstruktion: Traghölzer aus Kantholz mind.
35*60mm auf Beton-U-Steinen oder L-Winkelsteinen oder
an Holzständer mit feuerverzinkten Pfostenankern
befestigt.

Einschl. anfallender Erd- und Betonarbeiten C 20/25

OK Podesthöhe über OK Holzhäcksel mind. 35-50cm

Fugenweite zwischen den Deckbrettern 5-8mm

Mindestgewährleistungsdauer auf die Holz-Haltbarkeit:
10 Jahre.
Menge: 2,000 St

**10.070.160 Sitzpodest Buchstaben H,B,S**
Buchstaben-Sitzpodestgruppe mit Seitenverkleidung
liefern und montieren.
Bestehend aus drei Stück Einzelbuchstaben H, B, S.

Hölzer: Robinienholz splintfrei,  allseits gehobelt,
Kanten gefast.

Maß Einzelbuchstaben: Länge ca. 2,2m, Breite ca. 1,5m,
Sitzbreite je ca. 45cm, gerundete Ausführung wie im
Ausschreibungsplan dargestellt.

Podestbelag und Seitenverkleidung Stärke mind. 23mm,
fixe Breite z.B: 120mm, Bretter auf Lücke gelegt,
unbehandelt. Alternativ können die Seiten mit einem
farbig pulverbeschichteten Blech hergestellt werden.

Verschraubungen mit gehärteten Senkkopf -
Edelstahlschrauben mind. 6mm, Torx-Antrieb, jeweils 2
Stück je Brett und Auflagepunkt der Unterkonstruktion.

Unterkonstruktion: Traghölzer aus Kantholz mind.
35*60mm auf Beton-U-Steinen oder L-Winkelsteinen oder
an Holzständer mit feuerverzinkten Pfostenankern
befestigt.

Einschl. anfallender Erd- und Betonarbeiten C 20/25

OK Podesthöhe über OK Holzhäcksel mind. 35-50cm

Fugenweite zwischen den Deckbrettern 5-8mm

Mindestgewährleistungsdauer auf die Holz-Haltbarkeit:
10 Jahre.

Lieferhinweis z.B. Fa. Rathschlag, Löhnberg  Tel.
06471-9909-0, info@rathschlag.com oder gleichwertigen
Hersteller.

Es wird ein Pauschalpreis für die 3 Stück
Einzelbuchstaben H,B,S für Lieferung und Montage
gebildet.
Menge: 1,000 St

**10.070.170 Sitzpodest 2*11m mit beidseitis nutzbarer Rückenlehne**
Sitzpodest 2*11m mit beidseits nutzbarer durchgehender
Rückenlehne und Seitenverkleidung liefern und montieren

Hölzer: Robinienholz splintfrei,  allseits gehobelt,
Kanten gefast.

Deckbelag und Seitenverkleidung Stärke mind. 23mm, fixe
Breite z.B.: 120mm, Bretter auf Lücke gelegt,
unbehandelt.

Rückenlehne allseits geschlossen, Länge ca. 9,70m,
Breite ca. 400mm, Höhe ca. 400mm. Rückenlehne mittig
aufgesetzt daher beidenseitig nutzbar.

Verschraubungen mit gehärteten Senkkopf
Edelstahlschrauben mind. 6mm, Torx-Antrieb, jeweils 2
Stück je Brett und Auflagepunkt der Unterkonstruktion.

Unterkonstruktion: Traghölzer aus Kantholz mind.
35*60mm auf Beton-U-Steinen oder L-Winkelsteinen oder
an Holzständer mit feuerverzinkten Pfostenankern
befestigt.

Einschl. anfallender Erd- und Betonarbeiten C 20/25

OK Podesthöhe über OK Holzhäcksel mind. 35-50cm

Fugenweite zwischen den Deckbrettern 5-8mm

Mindestgewährleistungsdauer auf die Holz-Haltbarkeit:
10 Jahre.
Menge: 1,000 St

**10.070.180 Sitzpodest 2*11m mit einseitig nutzbarer Rückenlehne**
Sitzpodest 2*11m mit einseitig nutzbarer Rückenlehne
liefern und montieren

Hölzer: Robinienholz splintfrei,  allseits gehobelt,
Kanten gefast.

Podestbelag und Seitenverkleidung Stärke mind. 23mm,
fixe Breite z.B.: 120mm, Bretter auf Lücke gelegt,
unbehandelt.

zwei Stück Rückenlehnen allseits geschlossen,  Länge je
ca. 4,85m, Breite ca. 250mm, Höhe ca. 400mm.
Rückenlehne jeweils am Rand aufgesetzt und daher nur
einseitig als Rückenlehne nutzbar. Rückenlehnen wie
dargestellt angeordnet.

Verschraubungen mit gehärteten Senkkopf
Edelstahlschrauben mind. 6mm, Torx-Antrieb, jeweils 2
Stück je Brett und Auflagepunkt der Unterkonstruktion.

Unterkonstruktion: Traghölzer aus Kantholz mind.
35*60mm auf Beton-U-Steinen oder L-Winkelsteinen oder
an Holzständer mit feuerverzinkten Pfostenankern
befestigt.

Einschl. anfallender Erd- und Betonarbeiten C 20/25

OK Podesthöhe über OK Holzhäcksel mind. 35-50cm

Fugenweite zwischen den Deckbrettern 5-8mm

Mindestgewährleistungsdauer auf die Holz-Haltbarkeit:
10 Jahre.
Menge: 1,000 St

**10.070.190 Absperrpoller mit Feuerwehr-Dreikant**
Absperrpoller rund herausnehmbar mit Bodenhülse und
Feuerwehr-Dreikantschlüssel, Durchmesser 76mm, aus
Stahl mit Abschlusskappe aus Stahl, alle Stahlteile
feuerverzinkt DIN EN ISO 1461, weiß pulverbeschichtet
und mind. 3 rote Reflexstreifen.
Verschluss mit Feuerwehr-Dreikant Typ A nach DIN 3223.
Einschl. Ausführung der Erd- und Betonarbeiten.
Betonfundament: 30*30*40cm mit Beton C 20/25.
Menge: 5,000 St

**10.070.200 Doppelstabgitterzaun für H=1,0m anthrazit Erdmontage liefern und montieren**
Doppelstabgitterzaun
Oberfläche: pluverbeschichtet Farbe anthrazit 7016,
Bauhöhe 1,0 m,
Pfosten: 11 Stück,
Matten: 10 Stück, MW 50/200, 8/6/8mm, oben und unten
mit geradem Abschluss
Anzahl Teilstücke: 3
inkl. Betonfundamentierung liefern und montieren.
Oberflächen: Stahlteile feuerverzinkt DIN EN ISO 1461
und pulverbeschichtet in RAL 7016 anthrazit.
Erd- und Betonarbeiten: einschl. Ausführung der Erd-
und Betonarbeiten, Beton C 20/25. Die Oberkante des
Fundaments muss mind. 10cm Erdüberdeckung erhalten.
Betonfundament mit abweisendem Gefälle vom Pfosten
(konstruktiver Metallschutz). Der Erdaushub kann
jeweils seitlich der Pfostenlöcher verteilt werden bzw.
ist eine Transportentfernung bis max. 50m
einzukalkulieren. Die Erde ist im Pfostenbereich an die
umgebende Bodenhöhe anzupassen und zu ebnen. Die
Abmessung des Betonfundamentes ist nach
Herstellerangabe herzustellen. Der Einbau erfolgt  am
Tiefbordstein. Das Abstemmen der Betonschulter ist
einzukalkulieren.

Einbau: Die Zaunmontage erfolgt in leicht geneigtem
Gelände bis 5% Gefälle. Höhenversätze sind
herzustellen.
Abstand zwischen Mattenunterkante und Geländeoberkante
ca. 10cm.

Die Zaunpfosten sind während dem Abbindeprozess durch
den AN  zu sichern.
Menge: 22,000 m

**10.070.210 Zulage für Handschachtung im Bereich erwarteter Leitungen**
Zulage für Handschachtung im Bereich erwarteter
Leitungen im Zuge der Fundamentlochanlage für
Zaunpfosten. Ein Leitungsplan liegt dem AG vor, jedoch
ohne Eintragungen der Leitungstiefen. Problematische
Pfostenstandorte werden gemeinsam mit dem AG vorab
definiert und vor Ort markiert.
Menge: 3,000 St

**10.070.220 Zulage zur Herstellung einer Zaunecke mit Eckverbinderelementen**
Zulage zur Lieferung und Herstellung von Zaunecken
durch Verwendung von Eckverbindern anthrazit für die
Zaunmontage der Vorposition.
Ein Stück Zaunecke besteht beim 1,0m hohen Zaun aus 4
Eckverbindern.
Menge: 1,000 St

**10.070.230 Matten-Pass-Schnitte**
Zaunmatten nach örtlicher Erfordernis zuschneiden,
einschl. Entgraten und Auftragen der Zinkstaubfarbe -
KEIN Kaltverzinken. Auf das zusätzliche Nachlackieren
der Schnittkanten wird verzichtet.
Menge: 5,000 m

**10.070.240 Muschelkalksteinmauer 1-lagig, radial vesetzt mit Mörtelfuge, liefern und herstellen**
Mauer aus Muschelkalksteinquadern in Betonbett liefern
und herstellen: Muschelkalksteinquader, frostsicher,
maschinengespalten; mind. 0,4m hoch und tief, Längen
0,5 bis 1,0m. Die Steine sind auf ein Fundament aus 15
cm verdichtete Schottertragschicht 0/32mm und 10cm
Betonfundament C12/15 zu verlegen. Die Fugen sind mit
Trasszementmörtel sauber zu verschließen. Die Steine
sind lagegerecht zu versetzen. Die zugänglichen
Steinkanten sind mit einem Radius größer 5mm zu
brechen. Scharfe Kanten und hervorstehende Spitzen sind
nicht zulässig.
2 Stück herzustellende Teillängen

Einschl. Erd- und Betonarbeiten. Der Erdaushub kann
seitlich im Bereich des Pflasterwegs entlang der
Schullängsseite zur Auffüllung im Pflanzbereich
verwendet werden. Transportentfernung bis 30m.
Menge: 12,000 m

**10.070.250 FSS für Treppenanlage**
Frostschutzschicht für die Treppenanlage liefern und
einbauen gem. ZTV SoB-StB aus frostsicherem,
gebrochenem Hartgestein Körnung 0/32 oder 0/45,
Schichtdicke mind. 60 cm unter Antrittsstufe.
Einschl. erforderlicher Erdarbeiten. Erdaushub laden,
ca. 30m weit transportieren und im Auffüllbereich zur
Schulstraße einbauen.
Menge: 2,000 t

**10.070.260 2-stufige Treppenanlage aus Blockstufen mit Kontraststreifen 150cm/35/15, grau**
Treppenanlage (1,5m breit, 2 Stufen) mit kontrastiv
abgesetzter Stufenvorderkanten einschl.  ca. 20cm
starkem Betonfundament liefern und herstellen aus
Betonblockstufen Format 35/15cm,
2 Stück Baulänge 100cm und 2 Stück Baulänge 50cm.
Alternativ kann der AN auch kostenneutral 1,5m breite
Stufen liefern und einbauen.

Blockstufen mit Kontrasstreifen: Oberfläche
basalt-farben, durch Stahlsand- oder Kugelstrahlen
veredelt, Fase an der Stirnkante und Seitenkanten
mit weiß abgesetzter Stufenkante (waagerecht ca. 5cm,
senkrecht mind. 2cm) aus weiß gefärbtem Beton mit
Kontrastwert > 0,4 nach DIN 5031-3 - gleiche
Oberflächenrauhigkeit wie verbleibende Auftrittsfläche.

Aufgemalte Streifen werden NICHT akzeptiert.

Versetzmaß: 30cm Auftritt, ca. 5cm Überlappung der
Stufen.

Montage:
Auf die separat vergütete Schottertragschicht wird das
ca. 20cm starke einfach bewehrte Fundament mit Beton C
20/25 X0 hergestellt. Die Blockstufen jeweils frisch in
frisch mit 1-2 cm dicke Klebemörtelquerstreifen
(Mörtelgruppe MG III) mit ca. 0,5cm Gefälle eingebaut.
Die Stoßfugen sind versetzt anzuordnen und ca. 5mm
breit auszubilden, die Lagerfuge 5-10mm breit.
Vor dem Versetzen ist die  Unterseite der Blockstufen
mit einer flexiblen Haftschlämme zu versehen.
Stufen mit versetzter Stoßfuge anordnen

Einschließlich aller Materialzulieferungen.
Menge: 1,000 St

**10.070.270 Sonnensegelanlage liefern u. montieren**
Sonnensegelanlage mit Metallpfosten und drei Stück
Sonnensegel liefern und montieren mit
Einschraubfundamenten.

Metallpfosten mit Deckel: feuerverzinkt DIN EN ISO
1461, Ø mind. 76,1mm*5mm Wandstärke.
Die Pfostenlänge ist so zu bemessen, dass das Segeltuch
am tiefsten Durchhängungspunkt mind. 3m über OK
Bodenbelag hängt.
4 Stück "innere" Pfosten mit jeweils zwei fest
montierten Einhängeösen.
4 Stück äußere Pfosten mit höhenverstellbaren Griffen.

Einschraubfundamente feuerverzinkt DIN EN ISO 1461,
Dimension gem. Herstellerangabe, Einstelltiefe des
Rohres mind. 600mm.

Sonnensegeltuch: PE Gewebe luft- und wasserdurchlässig
Gewicht mind. 230g/qm, ringsumlaufend eingenähtes
Gurtband, Ecken PVC-verstärkt
Gewebefarbe nach Wahl des AG. Verfügbare Farben mind.
grün, blau, grau/silber.
Segeltuch 1 + 2: quadratisch ca. 5*5m (Pfostenabstand
ca. 6,1*6,1m)
Segeltuch 3: Kantenlängen ungleichmäßig ca.
5,0+5,5+5,5+3,5m. Der genaue Zuschnitt wird mit der
Ausführungsplanung mitgeteilt.

Herstellerhinweis: z.B: Fa. TecSon, Tel. +49 2171
4013380
Mail: sonnenschutz@tec-son.de oder gleichwertige
Hersteller.
Menge: 1,000 St

**10.070.280 Zaunpfosten-Klemmleiste lösen und montieren**
Zaunpfosten-Klemmleiste von
Bestands-Doppel-Stabgitterzaun anthrazit, Höhe 1,0m
lösen, seitlich lagern und zeitversetzt wieder
befestigen.
Menge: 2,000 St

#### 10.080 Pflanzflächen u. Ansaaten

*Hinweis*
Ausführung der Pflanzarbeiten: November 2027

Die Liefer- und Pflanzpositionen der Gehölze und
Stauden beinhalten:
die Herstellung der Pflanzgruben für Stauden, Gräser,
bodendeckende Gehölze und Strauchgehölze bis Pflanzhöhe
von 80cm. Die Pflanzgruben höherer Gehölze wird separat
vergütet.
das Rückverfüllung mit seitlich lagerndem Bodenaushub,
den Pflanzschnitt von Ästen und Wurzeln,
bei Heckenpflanzen den Rückschnitt der Seitenäste bis
auf ca. 30cm,
das Entfernen des synthetischen Ballentuches, das
Aufbinden und Zurückklappen des Jute-Ballentuches bis
auf die Hälfte des Ballens, das Durchtrennen des
Draht-Spangrings und das Lösen des Drahtballens bis ca.
zur Hälfte des Ballens,
das ggfs. notwendige Einarbeiten einer Bambusstange zur
Stäbung des Leittriebes
das Anwässern der Anpflanzung bei Bäumen mit mind. 100
Liter, der Solitärsträucher mit ca. 50 Liter, der
Sträucher mit 20 Liter, der Bodendecker mit 5 Liter und
der Stauden mit 2 Liter.

Die Rückverfüllung erfolgt ohne festes Anstampfen der
Erde mit dem Fuß!
Gegenbenenfalls nach der Pflanzung noch vorhandener
Restaushub ist seitlich zu verteilen.

Spaltpflanzungen sind nur bei Stauden und Bodendeckern
in Topfballen zulässig.

Senkenpflanzung: Die Bäume und Solitärgehölze sind
gegenüber der angrenzenden Pflanzflächenoberkante etwas
tiefer zu setzen, damit Regen- und Gießwasser zum
Gehölz läuft (Senkenpflanzung). hier: Baumpflanzungen:
die Baumscheibe von 2*2m wird zur Mitte auf -10cm
abgesenkt.

**10.080.010 Wasserspeicherstoff liefern und bei Solitärgehölzpflanzung einarbeiten**
Wasserspeicherstoff mit Wurzelaktivator und
Langzeitdünger liefern und im Rahmen der
Solitärgehölzpflanzung einarbeiten.
Physikalisch wirkender, organisch-mineralischer
Bodenverbesserer zur Verbesserung der Wasserspeicherung
über > 8 Jahre, mit NPK Dünger und mit
Wurzelwachstumsaktivatoren für Bodenverbesserung bei
Gehölzen, Zierpflanzen und Rasen. Die Wasserspeicherung
beträgt ca. 5 Liter pro 100 Gramm und ist zu min. 95 %
pflanzenverfügbar.
Zusammensetzung: wasserspeichernde Polymere, mit einer
Mischung von kurzfristig und langfristig freiwerdenden
Mineraldüngern (6-8 Monate) und umhülltem
synthetischen, organischen Stickstoffdünger, sowie
organischem Trägermaterial zur Förderung von
Wurzelwachstum und mineralischem Trägermaterial (ca.
50%)  als Strukturbildner.

Anwendungsmenge: 500g je Baumpflanzung; 300g je lfdm
Schnittheckenpflanzung, 200g je qm Flächenpflanzung.
Der Wasserspeicher muss im gesamten Pflanzfloch, auch
unter dem Gehölzballen verteilt sein.

Leitprodukt: Terra Cottem Universal oder ein
gleichwertiges Produkt.
Menge: 57,000 kg

**10.080.020 Baumdünger liefern und verteilen**
Baumdünger liefern und auf der Pflanzfläche bzw. im
Pflanzsubatrat  verteilen. / im Zuge der Pflanzarbeiten
verwenden.
organischer NPK-Dünger 6 % N, 4 % P2O5, 5 % K2O (Kalium
pflanzlicher Herkunft), frei von wasserlöslichen
Stickstoffdüngern, Hühnerdung und schwermetallhaltigem
Ledermehl.

Anwendungsmenge bei Einmischung in das Pflanzsubstrat:
10 kg Baumdünger je cbm mineralisches Substrat;
Anwendungsmenge bei Auftrag auf dem Pflanzgrund: 200g /
qm Pflanzfläche. Das Einmischen erfolgt mit der
Leistungsposition Fräsen.
Anwendungsmenge zum Einmischen beim Pflanzvorgang: je
Baumpflanzung 500 g, je lfdm Heckenpflanzung 300g, je
Flächenpflanzung 200g/qm.

Leitprodukt: Oscorna Baumdünger oder ein gleichwertiges
Produkt.
Menge: 57,000 kg

**10.080.030 Pflanzgrube für Bäume herstellen**
Pflanzgrube für Bäume 2 x 2x max. 0,7m ausheben.

Oberboden seitl. zur Verfüllung lagern.
Unterboden oder altes Tragschichtmaterial aufnehmen,
bis zu 50m transportieren und im Bereich Schulstraße
zur Geländeauffüllung einbauen.

Grubenboden ca. 15cm tief lockern.

Die Pflanzgruben werden gesondert abgenommen!
Menge: 10,000 St

**10.080.040 Pflanzgraben für Heckenpflanzung herstellen**
Pflanzgraben für Heckenpflanzung Breite ca. 60cm
(beidseits angrenzende Tiefbordsteinfundamente
beachten) Tiefe ca. 50cm herstellen, Aushub verwenden.

Ca. 15cm Oberboden seitl. zur Rückverfüllung lagern und
im Rahmen der Pflanzflächen verfüllung einmischen.
Ca. 35cm Unterboden oder altes Tragschichtmaterial
aufnehmen, bis zu 50m transportieren und im Bereich
Schulstraße zur Geländeauffüllung einbauen.
Grabensohle ca. 15cm tief (spatentief) lockern.

Die Pflanzgrube wird gesondert abgenommen!
Menge: 27,000 m

**10.080.050 Oberboden liefern und einbauen**
gesiebter humoser Oberboden, leicht sandig,
angereichert mit Komposten, liefern und ca. 15 cm stark
einbauen. Der Boden darf keine Wurzeln von
Wurzelunkräutern (z.B. Winde, Quecke, Disteln)
enthalten. Abrechnung nach Aufmaß mit der Bauleitung.
mehrere Einbauflächen.

Einbauort: Flächen-Pflanzbeet an der Seite der
Schulstraße.
Menge: 60,000 t

**10.080.060 Baumobersubstrat mit Huminstoff liefern und einbauen**
Baumobersubstrat mit Dauerhuminstoff für Bauweise 1+2
nach FLL liefern und einbauen.

Substrat für die Baumpflanzung/-sanierung auf Löß,
Lava, Bims, Sand - Basis gemäß den Empfehlungen der FLL
Empfehlungen für Baumpflanzungen Pflanzgrubenbauweise 1
(Ausgabe 2010), nach Vorgaben der
Düngemittelverordnung, in homogener Mischung der
Körnung 0 - 16 mm herstellen, liefern und höhengerecht
einbauen, einschl. Rückverfüllung im Rahmen der
Pflanzung. Einbaustärke bis 80 cm im Bereich der
Baumscheiben von 2*2m Größe bzw. als Tragschicht für
Rasengitterplatten in einer Einbaustärke von 15cm
Inhaltsstoffe: Naturprodukt bestehend aus Augit,
olivin, Magnetit, Limonit, Biotit, Tone verschiedener
Arten und Braunkohlefaserholz (Xylit) als
Dauerhuminstoff.
Das Substrat ist offenporig mit hohem
Gesamtporenvolumen  / Wasserspeicherkapazität von 20-35
Volumen %.

Einbauort: Verfülllung der Corten-Pflanzbeete 2*2m,
sowie als Tragschicht flächig unter den
Rasengitterplatten von 15cm.
Menge: 61,000 m3

**10.080.070 Pflanzflächenpflege vor Durchführung der Pflanzung**
Pflanzflächenpflege vor Durchführung der Pflanzung.
Ggfs. aufgelaufener Wildkraut und Grasbestand vor
Ausführung der Anpflanzungen mit Wurzeln entfernen,
laden und AN-seits entsorgen.
Menge: 280,000 m2

**10.080.080 Feinplanung ebene Pflanzfläche**
Feinplanum Pflanzflächen herstellen .
Ebenflächigkeit: zulässige Abweichung von der Sollhöhe
4cm.

Planumshöhe:
8-10 cm unter  angrenzende Belagshöhen bei geplantem
Rindenmulchauftrag
5cm unter angrenzende Belagshöhenbei geplantem
Rindenhumusauftrag oder Lavamulcheinbau.

Bei der Baumpflanzungen im Erdbeet ist eine
Senkpflanzungen zu profilieren, in dem die Baumscheibe
von 2*2m zur Mitte auf -10cm abfällt.

Steine, Fremdkörper, Unkraut und schwer verrotbare
Pflanzenteile wie Wurzeln oder Äste ab ca. Ø 3cm
aufnehmen und AN-seits entsorgen.

Mehrere Teilflächen.
Menge: 280,000 m2

**10.080.090 Fraxinus ornus, H, 3xv, aus extra weitem Stand, m.Db. 12-14cm**
Fraxinus ornus, H, 3xv, aus extra weitem Stand, m.Db.
12-14cm liefern und pflanzen gemäß Vortext zum Titel
Pflanzflächen und Ansaaten.
Einschl. Weißanstrich bis UK Krone
Menge: 6,000 St

**10.080.100 Corylus colurna H, 3xv, aus extra weitem Stand, m.Db. 12-14cm**
Corylus colurna H, 3xv, aus extra weitem Stand, m.Db.
12-14cm liefern und pflanzen gemäß Vortext zum Titel
Pflanzflächen und Ansaaten.
Einschl. Weißanstrich bis UK Krone
Menge: 3,000 St

**10.080.110 Tilia cordata Greenspire, H, 3xv, aus extra weitem Stand, m.Db. 12-14cm**
Tilia cordata Greenspire, H, 3xv, aus extra weitem
Stand, m.Db. 12-14cm liefern und pflanzen gemäß Vortext
zum Titel Pflanzflächen und Ansaaten.
Einbauort: Schulstraße.
Ausführung der Senkpflanzung, in dem die Baumscheibe
von 2*2m zur Mitte auf -10cm abfällt.

Einschl. Weißanstrich bis UK Krone
Menge: 1,000 St

**10.080.120 Buddleia davidii hybr. Sol. i.Co. 80-100**
Buddleia davidii hybr. Sol. i.Co. 80-100 liefern und
pflanzen gemäß Vortext zum Titel Pflanzflächen und
Ansaaten.
Menge: 2,000 St

**10.080.130 Carpinus betulus He, 2xv, m.B., 100-125**
Carpinus betulus He, 2xv, m.B., 100-125, ca. 2,5 Stk/m
liefern und pflanzen gemäß Vortext zum Titel
Pflanzflächen und Ansaaten.
Die Seitenäste der Heckenpflanzen sind im Rahmen der
Pflanzung auf eine maximale Länge von 30cm
zurückzuschneiden und auf eine einheitliche Wuchshöhe
zu kürzen.
Menge: 70,000 St

**10.080.140 Corylus avellana Sol 3xv mB 100-125 liefern einpflanzen**
Corylus avellana (Waldhasel) Sol 3xv mB 100 - 125
liefern und pflanzen gemäß Vortext zum Titel
Pflanzflächen und Ansaaten.
Menge: 2,000 St

**10.080.150 Crataegus monog. Str. 2xv. i. Co. 60-100**
Crataegus monog. Str. 2xv. i. Co. 60-100 liefern und
pflanzen gemäß Vortext zum Titel Pflanzflächen und
Ansaaten.
Menge: 10,000 St

**10.080.160 Kolkwitzia amabilis Sol. 3xv. m.B. 80-100**
Kolkwitzia amabilis Sol. 3xv. m.B. 80-100 liefern und
pflanzen gemäß Vortext zum Titel Pflanzflächen und
Ansaaten.
Menge: 3,000 St

**10.080.170 Ligustrum vulg. Atrovirens Str. 2xv. i. Co. 60-100**
Ligustrum vulg. Atrovirens Str. 2xv. i. Co. 60-100
liefern und pflanzen gemäß Vortext zum Titel
Pflanzflächen und Ansaaten.
Menge: 20,000 St

**10.080.180 Ribes alpinum Schmidt Str. 2xv. i. Co. 60-100**
Ribes alpinum Schmidt Str. 2xv. i. Co. 60-100 liefern
und pflanzen gemäß Vortext zum Titel Pflanzflächen und
Ansaaten.
Menge: 30,000 St

**10.080.190 Salix purpurea 'Nana' vStr 5 Tr. 40-60 liefern einpflanzen**
Salix purpurea ''
Nana'' (Kugelweide) vStr 5 Tr. 40 - 60  liefern und
pflanzen gemäß Vortext zum Titel Pflanzflächen und
Ansaaten.
Menge: 30,000 St

**10.080.200 Sorbaria sorbifolia Str. 2xv i.Co. 60-100**
Sorbaria sorbifolia Str. 2xv i.Co. 60-100 liefern und
pflanzen gemäß Vortext zum Titel Pflanzflächen und
Ansaaten.
Menge: 30,000 St

**10.080.210 Spiraea arguta Sol. 3xv m.B. 100-125**
Spiraea arguta Sol. 3xv m.B. 100-125 liefern und
pflanzen gemäß Vortext zum Titel Pflanzflächen und
Ansaaten.
Menge: 3,000 St

**10.080.220 Cotoneaster Coral Beauty str. 2xv m.Tb. 30-40**
Cotoneaster Coral Beauty str. 2xv m.Tb. 30-40 liefern
und pflanzen gemäß Vortext zum Titel Pflanzflächen und
Ansaaten.
Menge: 135,000 St

**10.080.230 Lonicera Maigrün Str. 2xv. Tb, 30-40cm**
Lonicera Maigrün Str. 2xv. Tb, 30-40cm liefern und
pflanzen gemäß Vortext zum Titel Pflanzflächen und
Ansaaten.
Menge: 135,000 St

**10.080.240 Vinca minor m. Tb. 8-11Tr.**
Vinca minor m. Tb. 8-11Tr. liefern und pflanzen gemäß
Vortext zum Titel Pflanzflächen und Ansaaten.
Menge: 20,000 St

**10.080.250 Rosa nitida 2xv. Tb, 30-40cm**
Rosa nitida 2xv. Tb, 30-40cm liefern und pflanzen gemäß
Vortext zum Titel Pflanzflächen und Ansaaten.
Menge: 50,000 St

**10.080.260 Symphoricarpos Hancock SStr. 2xv. Tb, 30-40cm**
Symphoricarpos Hancock SStr. 2xv. Tb, 30-40cm liefern
und pflanzen gemäß Vortext zum Titel Pflanzflächen und
Ansaaten.
Menge: 135,000 St

**10.080.270 Melissa officinalis m. Tb.**
Melissa officinalis m. Tb. liefern und pflanzen gemäß
Vortext zum Titel Pflanzflächen und Ansaaten.
Menge: 10,000 St

**10.080.280 Nepeta faassenii m. Tb.**
Nepeta faassenii m. Tb. liefern und pflanzen gemäß
Vortext zum Titel Pflanzflächen und Ansaaten.
Menge: 10,000 St

**10.080.290 Symphytum azureum, m. Tb.**
Symphytum azureum, m. Tb. liefern und pflanzen gemäß
Vortext zum Titel Pflanzflächen und Ansaaten.
Menge: 20,000 St

**10.080.300 Dreibockverankerung Bäume**
Dreibockverankerung für hochstämmige Baumpflanzungen
aus unbehandelten Rundhölzern Durchmesser mind. 8 cm
und angeschraubtem Halbholzriegel liefern und
herstellen, einschl. Liefern und Herstellen des
Stammschutzes aus Schilfrohrmatte. Die Pfosten werden
gem. Beispielbild gleichmäßig leicht nach Innen
geneigt.
Querholz anschrauben mit 6mm Schrauben, Länge mind.
doppelt so lang wie das Querholz dick ist.
Bindung aus Kokostrick oder ca. 60mm breitem
Polyester-Gurte mit ca. 80mm breitem Schutzschlauch.
Menge: 10,000 St

**10.080.310 Hornspäne**
Hornspäne liefern und gleichmäßig vor dem
Rindenmulchauftrag  ausbringen.
Aufwandmenge: ca. 60g/m²
Anwendungsbereich: Gehölzpflanzfläche und
Einzelgehölzpflanzungen.
Menge: 12,000 kg

**10.080.320 Rindenmulchabdeckung**
Rindenmulch, grobe Körnung 0-40mm, liefern und 10cm
stark aufbringen. Materialsetzung ist einzurechnen. Die
geforderte Einbaustärke muß zum Zeitpunkt der Abnahme
messbar sein. Abrechnung nach Aufmaß mit der Bauleitung
(Fläche und Auftragsstärke).
Mehrere Einzelpflanzflächen sowie Solitärbäume und
Solitärsträucher.
Menge: 215,000 m2

**10.080.330 Lavamulch 8-16mm Bäume und Hecke**
Lavamulch 8-16mm für  Bäume und Heckenpflanzung liefern
und ca. 5cm dick andecken.
Menge: 65,000 m2

#### 10.090 Fertigstellungspflege

**10.090.010 Fertigstellungspflege der Pflanzflächen 8 x Pflege**
Fertigstellungspflege der Pflanzflächen gem. DIN 18919
Zeitraum: ab Pflanzung 2027 bis Ende Juli 2028

Anzahl der Pflegegänge 8 Stück.
Pflegeumfang: alle Pflanzflächen (Bäume, Hecken,
Flächenpflanzung)

Die Pflegegänge werden mit der Bauleitung vereinbart
und terminlich vorgeplant.

Folgende Arbeiten sind auszuführen:
Jäten des unerwünschten Aufwuches einschl. AN-seitiger
Entsorgung des Jähtgutes
Rückschnitt von Stammaustrieben
Zurückschneiden vertrockneter Triebe bis auf den
nächsten Hauptast,
Kronenerziehung mit Entfernen der Konkurrenztriebe und
Auslichtungsschnitte, ggfs. notwendiges Aufasten
Nacharbeiten der Baumbindung

Jeder Pflegegang ist mind. 3 Tage vorher per Email dem
AG und der Bauüberwachung anzukündigen und per
Pflegerapport nachzuweisen.

Der angegebene Einheitspreis bezieht sich auf einen
Pflegegang für die im Titel Pflanzflächen u. Ansaaten
benannten Pflanzen und deren Pflanzflächen.

Es erfolgt eine separate Vergütung für den
Heckenschnitt und den Rückschnitt der Rosen und
Stauden.

Je Baumpflanzung ist eine Baumscheibe von Ø 750mm zu
pflegen.

Die Fertigstellungspflege wird nach dem dem letzten
Pflegegang gesondert abgenommen.
Menge: 8,000 St

**10.090.020 Heckenschnitt**
neu gepflanzte Hainbuchenhecke schneiden, drei-seitig,
Schnittgut laden und AN-seits entsorgen.
Ausführung Juni 2028
Menge: 27,000 m

**10.090.030 Frühjahrs-Rückschnitt Stauden u. Rosen**
Frühjahrs-Rückschnitt der Rosen (50 Stk Rosa nitida)
auf 30cm und verblühte sowie zurückgefrorene
Staudenteile  (10 Stk. Nepeta, 10 Stk, Melisse und 20
Stk. Symphytum) schneiden, Schnittgut laden und
AN-seits entsorgen.
Menge: 90,000 St

**10.090.040 Bewässerung Gehölze**
Wässern der Anpflanzungen nach Erfordernis. Es sind
folgende Mengen je Bewässerungsdurchgang zu kalklieren:
je Baum 150 Liter, je Solitärstrauch ab Pflanzhöhe von
80cm  50 Liter, je verpflanzter Strauch/ Heckenpflanze
bis 80cm Pflanzqualität 10 Liter, je qm Bodendecker 10
Liter.
Die Wassermengen sind entsprechend der
Versickerungsleistung des Bodens gedrosselt oder in
Teilgaben auszubringen.
Wasser wird bauseits gestellt: Zur Verfügung steht ein
1/2 Zoll Außenzapfhahn an der Gebäudeseite in ca.
30-150m Entfernung. (aktuelle Messsung: 10 Liter in 15
Sek.)

Die Bewässerungsdurchgänge werden abhängig von der
Witterung in Abstimmung mit der Bauleitung / dem AG
erbracht und per Leistungsrapport nachgewiesen.
Entsprechend Leitungslängen und
Anschluss-Kupplungsstücke sind AN-seits zu stellen.

Abgerechnet wird jeweils 1 Stück Bewässerungsgang mit
ca. 4,7cbm Wasserbedarf.
Menge: 16,000 St

**10.090.050 Düngung Gehölze**
Baumdünger liefern, im Gehölzkronenbereich aufbringen
und in der Rindenmulchfläche leicht einarbeiten.

organischer NPK-Dünger 6 % N, 4 % P2O5, 5 % K2O (Kalium
pflanzlicher Herkunft), frei von wasserlöslichen
Stickstoffdüngern, Hühnerdung und schwermetallhaltigem
Ledermehl.

Mengenbedarf:
10*500g je Baumscheibe
27*100g je lfdm Heckenpflanzung
215qm * 100g je qm Flächenpflanzung
= ca. 30kg Baumdünger je Düngergang

Anzahl der Düngergänge: 1 Stück in Zusammenhang mit
einem Bewässerungstermin Ende April 2028

Leitprodukt: Oscorna Hornamon Baumdünger oder
gleichwertiges Produkt.
Menge: 30,000 kg

#### 10.100 Entwicklungspflege

**10.100.010 Entwicklungspflege der Pflanzflächen 2 Jahre**
Entwicklungspflege der Pflanzflächen gem. DIN 18919
Zeitraum: Anfang August 2028 bis Ende Juli 2030

Anzahl der Pflegegänge 8 Stück / Jahr = 16 Stück.
Pflegeumfang: alle Pflanzflächen (Bäume, Hecken,
Flächenpflanzung)

Die Pflegegänge werden mit der Bauleitung vereinbart
und terminlich vorgeplant.

Folgende Arbeiten sind auszuführen:
Jäten des unerwünschten Aufwuches einschl. AN-seitiger
Entsorgung des Jähtgutes
Rückschnitt von Stammaustrieben
Zurückschneiden vertrockneter Triebe bis auf den
nächsten Hauptast,
Kronenerziehung mit Entfernen der Konkurrenztriebe und
Auslichtungsschnitte, ggfs. notwendiges Aufasten
Nacharbeiten der Baumbindung

Jeder Pflegegang ist mind. 3 Tage vorher per Email dem
AG und der Bauüberwachung anzukündigen und per
Pflegerapport nachzuweisen.

Der angegebene Einheitspreis bezieht sich auf einen
Pflegegang für die im Titel Pflanzflächen u. Ansaaten
benannten Pflanzen und deren Pflanzflächen.

Es erfolgt eine separate Vergütung für den
Heckenschnitt und den Rückschnitt der Rosen und
Stauden.

Die Entwicklungspflege wird gesondert abgenommen.
Menge: 16,000 St

**10.100.020 Bewässerung Gehölze**
Wässern der Anpflanzungen nach Erfordernis. Es sind
folgende Mengen je Bewässerungsdurchgang zu kalklieren:
je Baum 100 Liter, je Solitärstrauch ab Pflanzhöhe von
80cm  30 Liter, je verpflanzter Strauch bis 80cm 20
Liter, je Bodendecker und Solitärsgras 8 Liter, je
Staude im Tb 3 Liter.
Die Wassermengen sind entsprechend der
Versickerungsleistung des Bodens gedrosselt oder in
Teilgaben auszubringen. Zur Verfügung steht ein 1/2
Zoll Außenzapfhahn (ca. 4 bar) an der Gebäudeseite in
ca. 100m Entfernung bzw. in 2023 kann der
Bauwasseranschluss des Neubaus genutzt werden. Das
Wasser wird AG-seits gestellt.
Die Bewässerungsdurchgänge werden abhängig von der
Witterung in Abstimmung mit der Bauleitung / dem AG
erbracht und per Leistungsrapport nachgewiesen.
Entsprechend Leitungslängen und
Anschluss-Kupplungsstücke sind AN-seits zu stellen.

Abgerechnet wird jeweils 1 Stück Bewässerungsgang mit
ca. 4,7cbm Wasserbedarf.
Menge: 32,000 St

**10.100.030 Heckenschnitt**
neu gepflanzte Hainbuchenhecke schneiden, drei-seitig,
Schnittgut laden und AN-seits entsorgen.
Ausführung Herbst 2028, Frühjahr und Herbst 2029,
Frühjahr 2030.
Menge daher 4*27m =
Menge: 108,000 m

**10.100.040 Frühjahrs-Rückschnitt Stauden u. Rosen**
Frühjahrs-Rrückschnitt der Rosen (50 Stk Rosa nitida)
auf 30cm und verblühte sowie zurückgefrorene
Staudenteile  (10 Stk. Nepeta, 10 Stk, Melisse und 20
Stk. Symphytum) schneiden, Schnittgut laden und
AN-seits entsorgen.
Ausführung Frühjahr 2029+2030
Menge 2*90 Stk.
Menge: 180,000 St

**10.100.050 Düngung Gehölze**
Baumdünger liefern, im Gehölzkronenbereich aufbringen
und in der Rindenmulchfläche leicht einarbeiten.

organischer NPK-Dünger 6 % N, 4 % P2O5, 5 % K2O (Kalium
pflanzlicher Herkunft), frei von wasserlöslichen
Stickstoffdüngern, Hühnerdung und schwermetallhaltigem
Ledermehl.

Mengenbedarf:
10*500g je Baumscheibe
27*100g je lfdm Heckenpflanzung
215qm * 100g je qm Flächenpflanzung
= ca. 30kg Baumdünger je Düngergang

Anzahl der Düngergänge: 1 Stück jährlich im Frühjahr

Leitprodukt oscorna Hornamon Baumdünger oder
gleichwertiges Produkt.
Menge: 60,000 kg

**10.100.060 Rindenmulch Ergänzung**
Rindenmulch, grobe Körnung 0-40mm, liefern und ca. 8cm
stark aufbringen als Ergänzung der vorh.
Rindenmulchlage zum Abschluss der Entwicklungspflege.
Abrechnung nach Lieferschein.
Mehrere Teilflächen sowie 2 Einzelbäume.
Menge: 215,000 m2

#### 10.110 Stundenlohnarbeiten

*Hinweis*
Vorbemerkungen:
Anfallende Stundenlohnarbeiten sind vorab durch die
Bauüberwachung freizugeben und per Stundenrapport
spätestens nach einer Woche schriftlich bei der
Bauleitung nachzuweisen.

**10.110.010 Bauvorarbeiter/-in Stundenlohnarbeiten sämtliche Kosten/Zuschläge**
Stundenlohnarbeiten durch Bauvorarbeiter/-in
auf Anordnung des AG ausführen,
der Verrechnungssatz für die jeweilige Arbeitskraft
umfasst sämtliche Aufwendungen wie Lohn- und
Gehaltskosten, Lohn- und Gehaltsnebenkosten, Zuschläge,
lohngebundene und lohnabhängige Kosten, sonstige
Sozialkosten, Gemeinkosten, Wagnis und Gewinn.
Menge: 20,000 Std

**10.110.020 Baufacharbeiter/-in Stundenlohnarbeiten sämtliche Kosten/Zuschläge**
Stundenlohnarbeiten durch Baufacharbeiter/-in
auf Anordnung des AG ausführen wie vor beschrieben.
Menge: 20,000 Std

**10.110.030 Bauhelfer/-in Stundenlohnarbeiten sämtliche Kosten/Zuschläge**
Stundenlohnarbeiten durch Bauhelfer/-in
auf Anordnung des AG ausführen wie vor beschrieben.
Menge: 20,000 Std

**10.110.040 LKW bis 7,5t mit Fahrer**
LKW mit Fahrer, Gesamtgewicht bis 7,5 t. auf Anordnung
des AG einsetzen wie vor beschrieben.
Menge: 3,000 Std

**10.110.050 LKW über 7,5 t mit Fahrer**
LKW mit Fahrer, Gesamtgewicht über 7,5 t. auf Anordnung
des AG einsetzen wie vor beschrieben.
Menge: 3,000 Std

**10.110.060 Radlader mit Fahrer 18-37kW**
Radlader mit Fahrer, auf Anordnung des AG einsetzen wie
vor beschrieben. Motorleistung 18 bis 37 kW.
Menge: 3,000 Std

**10.110.070 Bagger >2,5-5t mit Fahrer**
Bagger mit Fahrer, auf Anordnung des AG einsetzen wie
vor beschrieben. Fahrwerk mit Ketten, Masse im
Betriebszustand 2,5 bis 5 t.
Menge: 5,000 Std

**10.110.080 Hydraulikbagger > 5-10t mit Fahrer**
Hydraulikbagger mit Fahrer, auf Anordnung des AG
einsetzen, Masse im Betriebszustand 5 bis 10 t.
Menge: 1,000 Std

**10.110.090 Kleingerät ohne Bedienung einsetzen**
Kleingerät ohne Bedienung mit Elektro- oder
Verbrennungsmotor wie Motorsäge, Motorheckenschere,
Freischneider, Laubbläser oder kleiner Abbruchhammer,
Stichsäge, Kreissäge etc. ohne Bedienung nach
Aufforderung durch die Bauleitung einsetzen.

Der EP bezieht sich auf 1 Stück Kleingerät je Tag.
Menge: 5,000 Tag

USt %: 19,00
